# Juego biosaludable, tipo giro de cintura

- Propiedad del archivo: CYPE INGENIEROS, S.A.
- Formato: FIEBDC-3/2002
- Ámbito geográfico: Bolivia
- Divisa: BOB
- Costes indirectos: 3.00 %
- Gastos generales: 13.00 %
- Beneficio industrial: 6.00 %
- IVA: 13.00 %

## T Equipamiento urbano

### TB Áreas de juegos biosaludables

#### TBB Para personas de la tercera edad

**TBB030** Ud Juego biosaludable, tipo giro de cintura.
Juego biosaludable, tipo giro de cintura, para tres usuarios, de tubo de acero galvanizado pintado al horno, de 140x140x135 cm. Colocación en obra: con tacos químicos, sobre una superficie base.
Criterio de valoración económica: El precio no incluye la superficie base.
Incluye: Replanteo. Fijación del juego biosaludable.
Criterio de medición de proyecto: Número de unidades previstas, según documentación gráfica de Proyecto.
Criterio de medición de obra: Se medirá el número de unidades realmente ejecutadas según especificaciones de Proyecto.

| Código | Ud | Descripción | Rendimiento | Precio | Importe |
|---|---|---|---|---|---|
| mt50spl105b | Ud | Fijación compuesta por taco químico, arandela y tornillo de acero. (material) | 16.000 | 43.90 | 702.40 |
| mt52jbs030a | Ud | Juego biosaludable, tipo giro de cintura, para tres usuarios, formado por poste de tubo de acero galvanizado pintado al horno, elementos metálicos para la sujeción de los usuarios, plataformas giratorias de plástico para apoyo de los usuarios, placas base con cuatro puntos de anclaje, tapas antivandálicas para la protección de los anclajes, tornillos de acero galvanizado y tuercas autoblocantes, de 140x140x135 cm, con zona de seguridad de 9 m²; para la realización de ejercicios de fortalecimiento de la musculatura abdominal y lumbar y la mejora de la flexibilidad de la zona lumbar por parte de la tercera edad. (material) | 1.000 | 8606.80 | 8606.80 |
| op00tal010 |  | Taladro. | 1.000 | 0.00 | 0.00 |
| op00ato010 |  | Atornillador. | 1.000 | 0.00 | 0.00 |
| mo041 | h | Especialista de construcción civil. (mano de obra) | 1.817 | 56.74 | 103.10 |
| mo087 | h | Ayudante 1ª de construcción civil. (mano de obra) | 1.817 | 42.41 | 77.06 |
| % | % | Herramienta menor | 2 % | 9489.36 | 189.79 |
|  |  | Costes directos |  |  | 9679.15 |
