# Revestimiento cerámico con listel cerámico de azulejo

- Propiedad del archivo: CYPE INGENIEROS, S.A.
- Formato: FIEBDC-3/2002
- Ámbito geográfico: Bolivia
- Divisa: BOB
- Costes indirectos: 3.00 %
- Gastos generales: 13.00 %
- Beneficio industrial: 6.00 %
- IVA: 13.00 %

## R Revestimientos y trasdosados

### RA Revestimientos cerámicos

#### RAG De baldosas cerámicas

**RAG020** m Revestimiento cerámico con listel cerámico de azulejo, acabado liso, de 1 cm de anchura, 5 €/m, colocado en paramentos interiores, recibido con mortero de cemento 1:6, con junta abierta (separación entre 3 y 15 mm).
Revestimiento cerámico con listel cerámico de azulejo, acabado liso, de 1 cm de anchura, 5 €/m, colocado en paramentos interiores, recibido con mortero de cemento 1:6, extendido sobre toda la cara posterior de la pieza y ajustado a punta de paleta, rellenando con el mismo mortero los huecos que pudieran quedar; todo ello previa preparación del paramento soporte con un salpicado con mortero de cemento fluido. Rejuntado con mortero de juntas cementoso tipo CG 2, color blanco, para juntas de 2 a 15 mm. Incluso cortes, remates, juntas y piezas especiales.
Incluye: Preparación de la parte de hormigón del paramento base con un salpicado previo con mortero de cemento diluido. Amerado de las piezas antes de su colocación por inmersión en agua. Replanteo y colocación de las piezas. Rejuntado. Limpieza del paramento.
Criterio de medición de proyecto: Longitud medida según documentación gráfica de Proyecto, sin incluir huecos de puertas. No se ha incrementado la medición por roturas y recortes, ya que en la descomposición se ha considerado un 5% más de piezas.
Criterio de medición de obra: Se medirá la longitud realmente ejecutada según especificaciones de Proyecto.

| Código | Ud | Descripción | Rendimiento | Precio | Importe |
|---|---|---|---|---|---|
| mt09mor010c | m³ | Mortero de cemento CEM II/B-P 32,5 N tipo M-5, confeccionado en obra con 250 kg/m³ de cemento y una proporción en volumen 1/6. (material) | 0.001 | 796.16 | 0.80 |
| mt19ala010a500 | m | Listel cerámico de azulejo, acabado liso, de 1 cm de anchura, 5,00Bs/m. (material) | 1.050 | 39.32 | 41.29 |
| mt09mcp020fv | kg | Mortero de juntas cementoso tipo CG2, color blanco, para juntas de 2 a 15 mm, compuesto por cemento de alta resistencia, cuarzo, aditivos especiales, pigmentos y resinas sintéticas. (material) | 0.310 | 5.36 | 1.66 |
| op00sie030 |  | Sierra de disco de diamante, para mesa de trabajo, de corte húmedo. | 1.000 | 0.00 | 0.00 |
| op00amo010 |  | Amoladora o radial. | 1.000 | 0.00 | 0.00 |
| op00tal010 |  | Taladro. | 1.000 | 0.00 | 0.00 |
| mo024 | h | Especialista enchapador. (mano de obra) | 0.121 | 40.29 | 4.88 |
| mo062 | h | Ayudante 1ª enchapador. (mano de obra) | 0.121 | 29.95 | 3.62 |
| % | % | Herramienta menor | 2 % | 52.25 | 1.05 |
|  |  | Costes directos |  |  | 53.30 |
