# Sensores y estaciones meteorológicas

- Propiedad del archivo: CYPE Ingenieros S.A.
- Formato: FIEBDC-3/2016
- Programa: Generador de precios de la construcción. CYPE Ingenieros, S.A.
- Fecha: 07/04/2024
- Ámbito geográfico: Bolivia
- Divisa: BOB
- Costes indirectos: 3 %
- Gastos generales: 13 %
- Beneficio industrial: 6 %
- IVA: 13 %

## I Instalaciones

### IU Urbanas

#### IUR Redes de riego

**IUR090** Ud Sensores y estaciones meteorológicas.
Estación meteorológica con sensor de lluvia ajustable entre 3 y 25 mm y sensor de viento ajustable con funcionamiento entre 19 y 56 km/h. Incluso accesorios de montaje y conexión con el programador. Totalmente montada y conexionada.
Incluye: Montaje sobre soporte exterior. Conexionado eléctrico con el programador. Ajuste de funcionamiento.
Criterio de medición de proyecto: Número de unidades previstas, según documentación gráfica de Proyecto.
Criterio de medición de obra: Se medirá el número de unidades realmente ejecutadas según especificaciones de Proyecto.

| Código | Ud | Descripción | Rendimiento | Precio | Importe |
|---|---|---|---|---|---|
| mt48hun450a | Ud | Estación meteorológica con sensor de lluvia ajustable entre 3 y 25 mm y sensor de viento ajustable con funcionamiento entre 19 y 56 km/h. (material) | 1 | 1501.01 | 1501.010 |
| mo003 | h | Especialista electricista. (mano de obra) | 1.363 | 58.3 | 79.463 |
| mo102 | h | Ayudante 1ª de electricista. (mano de obra) | 0.454 | 42.33 | 19.218 |
| % | % | Herramienta menor | 2 % | 1599.691 | 31.994 |
|  |  | Costes directos |  |  | 1631.685 |
