# Piso drenante, con rejilla alveolar y pasto

- Propiedad del archivo: CYPE Ingenieros S.A.
- Formato: FIEBDC-3/2016
- Programa: Generador de precios de la construcción. CYPE Ingenieros, S.A.
- Fecha: 07/04/2024
- Ámbito geográfico: Bolivia
- Divisa: BOB
- Costes indirectos: 3 %
- Gastos generales: 13 %
- Beneficio industrial: 6 %
- IVA: 13 %

## M Pisos y pisos urbanos

### MP Pisos urbanos

#### MPD Drenantes

**MPD210** m² Piso drenante, con rejilla alveolar y pasto.
Piso drenante, para tráfico peatonal, formado por capa de drenaje compactada de grava filtrante sin clasificar, de 10 cm de espesor, capa de nivelación compactada de arena con granulometría de 0 a 5 mm de diámetro, limpia, de 5 cm de espesor, rejilla alveolar de polietileno de alta densidad (HDPE) estable a los rayos UV, resistencia a compresión 200 t/m², de 50x50x4 cm, color verde, con un porcentaje de huecos del 95% y capa de relleno de tierra vegetal cribada y mezcla de semilla para pasto cubriendo la rejilla alveolar.
Incluye: Transporte y descarga del material a pie de tajo. Extendido y compactación de la capa de drenaje. Extendido y compactación de la capa de nivelación. Disposición de las rejillas alveolares. Abonado de fondo y extendido de la capa de relleno. Distribución de semillas. Tapado con mantillo. Primer riego.
Criterio de medición de proyecto: Superficie medida según documentación gráfica de Proyecto.
Criterio de medición de obra: Se medirá la superficie realmente ejecutada según especificaciones de Proyecto.

| Código | Ud | Descripción | Rendimiento | Precio | Importe |
|---|---|---|---|---|---|
| mt01ard030b | t | Grava filtrante sin clasificar. (material) | 0.15 | 169.27 | 25.391 |
| mt01ara010a | m³ | Arena con granulometría de 0 a 5 mm de diámetro, limpia. (material) | 0.05 | 127.8 | 6.390 |
| mt18rad010a | m² | Rejilla alveolar de polietileno de alta densidad (HDPE) estable a los rayos UV, resistencia a compresión 200 t/m², de 50x50x4 cm, color verde, con un porcentaje de huecos del 95%, para estabilización de pisos drenantes con pasto. (material) | 1.05 | 129.48 | 135.954 |
| mt48tif020a | kg | Abono para presiembra de pasto. (material) | 0.1 | 11.08 | 1.108 |
| mt48tie030a | m³ | Tierra vegetal cribada, suministrada a granel. (material) | 0.04 | 182.48 | 7.299 |
| mt48tis010a | kg | Mezcla de semilla para pasto. (material) | 0.035 | 48.27 | 1.689 |
| mt48tie040 | kg | Mantillo limpio cribado. (material) | 5 | 0.27 | 1.350 |
| mt08aaa010a | m³ | Agua. (material) | 0.05 | 11.86 | 0.593 |
| mq01pan070b | h | Mini pala cargadora sobre neumáticos, de 52 kW/1 m³ kW. (maquinaria) | 0.024 | 246.5 | 5.916 |
| mq02rod010d | h | Bandeja vibrante de guiado manual, de 300 kg, anchura de trabajo 70 cm, reversible. (maquinaria) | 0.026 | 47.94 | 1.246 |
| mo041 | h | Especialista de construcción civil. (mano de obra) | 0.099 | 56.74 | 5.617 |
| mo087 | h | Ayudante 1ª de construcción civil. (mano de obra) | 0.218 | 42.41 | 9.245 |
| mo040 | h | Especialista jardinero. (mano de obra) | 0.121 | 56.74 | 6.866 |
| mo115 | h | Ayudante 2ª de jardinero. (mano de obra) | 0.242 | 40.86 | 9.888 |
| % | % | Herramienta menor | 2 % | 218.552 | 4.371 |
|  |  | Costes directos |  |  | 222.923 |

Residuos:
- colocación: mt01ard030b Grava filtrante sin clasificar; factor de residuo 0.00474561
- colocación: mt01ara010a Arena con granulometría de 0 a 5 mm de diámetro, limpia; factor de residuo 0.003
- colocación: mt48tif020a Abono para presiembra de pasto; factor de residuo 0.052198
- colocación: mt48tie030a Tierra vegetal cribada, suministrada a granel; factor de residuo 0.003

## Recursos

**mt01ard030b** t Grava filtrante sin clasificar
Datos técnicos: Coste energético 75.000 MJ; Emisión de CO2 4.000 kg; Código LER 01 04 08; Masa del elemento 1000 kg; Volumen 0.666667 m3

**mt01ara010a** m³ Arena con granulometría de 0 a 5 mm de diámetro, limpia
Datos técnicos: Coste energético 146.250 MJ; Emisión de CO2 7.800 kg; Código LER 01 04 09; Masa del elemento 1950 kg; Volumen 1.21875 m3

**mt48tif020a** kg Abono para presiembra de pasto
Datos técnicos: Coste energético 30.291 MJ; Emisión de CO2 3.674 kg; Código LER 06 10 99; Masa del elemento 1 kg; Volumen 0.001111 m3
Residuos:
- embalaje: re170203 Plástico. (componente de residuo); rendimiento 0.003 kg; Código LER 17 02 03; Masa del elemento 1 kg; Volumen 0.001667 m3

**mt48tie030a** m³ Tierra vegetal cribada, suministrada a granel
Datos técnicos: Coste energético 151.700 MJ; Emisión de CO2 8.200 kg; Código LER 17 05 04; Masa del elemento 2050 kg; Volumen 1.28125 m3

**mt08aaa010a** m³ Agua
Datos técnicos: Coste energético 60.000 MJ; Emisión de CO2 30.000 kg
