# Excavación por bataches para investigación de cimentación de interés histórico

- Propiedad del archivo: CYPE INGENIEROS, S.A.
- Formato: FIEBDC-3/2002
- Ámbito geográfico: Bolivia
- Divisa: BOB
- Costes indirectos: 3.00 %
- Gastos generales: 13.00 %
- Beneficio industrial: 6.00 %
- IVA: 13.00 %

## 0 Trabajos preliminares

### 0G Trabajos arqueológicos

#### 0GE Excavaciones arqueológicas y transportes

**0GE040** m³ Excavación por bataches para investigación de cimentación de interés histórico.
Excavación por bataches para investigación de cimentación de interés histórico, con posible aparición de materiales arqueológicos entre 1 y 1,5 m de profundidad, mediante vaciado de terreno de dureza media, realizada con medios manuales, que tiene como fin el desalojo volumétrico de los espacios originales circundantes a la cimentación, con existencia de depósitos de diferentes orígenes, ejecutada por bataches y con seguimiento arqueológico a pie de obra. Incluso carga de tierras y materiales arqueológicos encontrados, y transporte con medios manuales, a punto de inspección arqueológica, para tratamiento de los mismos.
Incluye: Replanteo en el terreno. Excavación y extracción de tierras. Carga a camión de las tierras excavadas.
Criterio de medición de proyecto: Volumen medido según documentación gráfica de Proyecto.
Criterio de medición de obra: Se medirá el volumen realmente excavado según especificaciones de Proyecto.

| Código | Ud | Descripción | Rendimiento | Precio | Importe |
|---|---|---|---|---|---|
| mo000 | h | arqueólogo. (mano de obra) | 1.309 | 82.55 | 108.06 |
| mo112 | h | Ayudante general de construcción. (mano de obra) | 11.797 | 41.53 | 489.93 |
| % | % | Herramienta menor | 2 % | 597.99 | 11.96 |
|  |  | Costes directos |  |  | 609.95 |
