# Dosificador mural de jabón líquido

- Propiedad del archivo: CYPE INGENIEROS, S.A.
- Formato: FIEBDC-3/2002
- Ámbito geográfico: Bolivia
- Divisa: BOB
- Costes indirectos: 3.00 %
- Gastos generales: 13.00 %
- Beneficio industrial: 6.00 %
- IVA: 13.00 %

## S Señalización y equipamiento

### SM Baños

#### SMD Dosificadores de jabón

**SMD010** Ud Dosificador mural de jabón líquido.
Dosificador de jabón líquido electrónico con disposición mural, de 1 l de capacidad, carcasa de ABS, color blanco, de 270x110x110 mm, con cierre mediante cerradura y llave.
Incluye: Replanteo. Colocación y fijación.
Criterio de medición de proyecto: Número de unidades previstas, según documentación gráfica de Proyecto.
Criterio de medición de obra: Se medirá el número de unidades realmente colocadas según especificaciones de Proyecto.

| Código | Ud | Descripción | Rendimiento | Precio | Importe |
|---|---|---|---|---|---|
| mt31abp020xhg | Ud | Dosificador de jabón líquido electrónico con disposición mural, de 1 l de capacidad, carcasa de ABS, color blanco, de 270x110x110 mm, con cierre mediante cerradura y llave. (material) | 1.000 | 1560.75 | 1560.75 |
| op00ato010 |  | Atornillador. | 1.000 | 0.00 | 0.00 |
| op00tal010 |  | Taladro. | 1.000 | 0.00 | 0.00 |
| mo107 | h | Ayudante 1ª de plomero. (mano de obra) | 0.249 | 42.33 | 10.54 |
| % | % | Herramienta menor | 2 % | 1571.29 | 31.43 |
|  |  | Costes directos |  |  | 1602.72 |
