# Juego biosaludable, tipo columpio

- Propiedad del archivo: CYPE Ingenieros S.A.
- Formato: FIEBDC-3/2016
- Programa: Generador de precios de la construcción. CYPE Ingenieros, S.A.
- Fecha: 07/04/2024
- Ámbito geográfico: Bolivia
- Divisa: BOB
- Costes indirectos: 3 %
- Gastos generales: 13 %
- Beneficio industrial: 6 %
- IVA: 13 %

## T Equipamiento urbano

### TB Áreas de juegos biosaludables

#### TBB Para personas de la tercera edad

**TBB060** Ud Juego biosaludable, tipo columpio.
Juego biosaludable, tipo columpio, para un usuario, de tubo de acero galvanizado pintado al horno, de 122x70x195 cm. Colocación en obra: con tacos químicos, sobre una superficie base.
Criterio de valoración económica: El precio no incluye la superficie base.
Incluye: Replanteo. Fijación del juego biosaludable.
Criterio de medición de proyecto: Número de unidades previstas, según documentación gráfica de Proyecto.
Criterio de medición de obra: Se medirá el número de unidades realmente ejecutadas según especificaciones de Proyecto.

| Código | Ud | Descripción | Rendimiento | Precio | Importe |
|---|---|---|---|---|---|
| mt50spl105b | Ud | Fijación compuesta por taco químico, arandela y tornillo de acero. (material) | 4 | 43.9 | 175.600 |
| mt52jbs060a | Ud | Juego biosaludable, tipo columpio, para un usuario, formado por poste de tubo de acero galvanizado pintado al horno, estructura soporte tubular, asientos de acero galvanizado, placa base con cuatro puntos de anclaje, tapa antivandálica para la protección de los anclajes, tornillos de acero galvanizado y tuercas autoblocantes, de 122x70x195 cm, con zona de seguridad de 6 m²; para la realización de ejercicios de fortalecimiento de la musculatura de piernas y cintura por parte de la tercera edad. (material) | 1 | 5693.73 | 5693.730 |
| mo041 | h | Especialista de construcción civil. (mano de obra) | 1.817 | 56.74 | 103.097 |
| mo087 | h | Ayudante 1ª de construcción civil. (mano de obra) | 1.817 | 42.41 | 77.059 |
| % | % | Herramienta menor | 2 % | 6049.486 | 120.990 |
|  |  | Costes directos |  |  | 6170.476 |

## Recursos

**mt52jbs060a** Ud Juego biosaludable
Datos técnicos: Coste energético 1815.473 MJ; Emisión de CO2 154.601 kg
Residuos:
- embalaje: re150101 Envases de papel y cartón. (componente de residuo); rendimiento 1.419 kg; Código LER 15 01 01; Masa del elemento 1 kg; Volumen 0.001333 m3
