# Desmontaje de hoja de carpintería acristalada de PVC de cualquier tipo situada en fachada

- Propiedad del archivo: CYPE INGENIEROS, S.A.
- Formato: FIEBDC-3/2002
- Ámbito geográfico: Bolivia
- Divisa: BOB
- Costes indirectos: 3.00 %
- Gastos generales: 13.00 %
- Beneficio industrial: 6.00 %
- IVA: 13.00 %

## D Demoliciones

### DL Carpintería, vidrios y protecciones solares

#### DLC Carpintería

**DLC010** Ud Desmontaje de hoja de carpintería acristalada de PVC de cualquier tipo situada en fachada, entre 3 y 6 m² de superficie, con medios manuales y recuperación del material para su posterior ubicación en otro emplazamiento, sin deteriorar los elementos constructivos a los que está sujeta, y carga manual sobre camión o contenedor.
Desmontaje de hoja de carpintería acristalada de PVC de cualquier tipo situada en fachada, entre 3 y 6 m² de superficie, con medios manuales y recuperación del material para su posterior ubicación en otro emplazamiento, sin deteriorar los elementos constructivos a los que está sujeta, y carga manual sobre camión o contenedor.
Incluye: Desmontaje del elemento. Clasificación y etiquetado. Acopio de los materiales a reutilizar. Carga manual del material a reutilizar sobre camión. Retirada y acopio de los restos de obra. Limpieza de los restos de obra. Carga manual de los restos de obra sobre camión o contenedor.
Criterio de medición de proyecto: Número de unidades previstas, según documentación gráfica de Proyecto.
Criterio de medición de obra: Se medirá el número de unidades realmente desmontadas según especificaciones de Proyecto.

| Código | Ud | Descripción | Rendimiento | Precio | Importe |
|---|---|---|---|---|---|
| mo018 | h | Especialista cerrajero. (mano de obra) | 0.687 | 40.85 | 28.06 |
| mo059 | h | Ayudante 1ª cerrajero. (mano de obra) | 0.344 | 30.03 | 10.33 |
| mo113 | h | Ayudante 2ª de construcción. (mano de obra) | 0.229 | 28.77 | 6.59 |
| % | % | Herramienta menor | 2 % | 44.98 | 0.90 |
|  |  | Costes directos |  |  | 45.88 |
