# Entrevigado para base de piso, de tablero estructural de madera para uso en ambiente húmedo, de 2510x1210 mm y 25 mm de espesor, fijado con tornillos de cabeza avellanada, de acero al carbono

- Propiedad del archivo: CYPE INGENIEROS, S.A.
- Formato: FIEBDC-3/2002
- Ámbito geográfico: Bolivia
- Divisa: BOB
- Costes indirectos: 3.00 %
- Gastos generales: 13.00 %
- Beneficio industrial: 6.00 %
- IVA: 13.00 %

## E Estructuras

### EM Madera

#### EMT Entablados y entrevigados

**EMT010** m² Entrevigado para base de piso, de tablero estructural de madera para uso en ambiente húmedo, de 2510x1210 mm y 25 mm de espesor, fijado con tornillos de cabeza avellanada, de acero al carbono.
Entrevigado para base de piso, de tablero estructural de madera para uso en ambiente húmedo, de 2510x1210 mm y 25 mm de espesor, fijado con tornillos de cabeza avellanada, de acero al carbono.
Incluye: Replanteo de las piezas. Fijación de los tableros al soporte base.
Criterio de medición de proyecto: Superficie medida según documentación gráfica de Proyecto.
Criterio de medición de obra: Se medirá la superficie realmente ejecutada según especificaciones de Proyecto.

| Código | Ud | Descripción | Rendimiento | Precio | Importe |
|---|---|---|---|---|---|
| mt08eff040ae | m² | Tablero estructural de madera para uso en ambiente húmedo, de 2510x1210 mm y 25 mm de espesor. (material) | 1.050 | 75.65 | 79.43 |
| mt07emr118ea | Ud | Tornillo de cabeza avellanada, de 4,5 mm de diámetro y 50 mm de longitud, de acero galvanizado, para clases de servicio 1, 2 y 3. (material) | 9.000 | 1.33 | 11.97 |
| op00cep010 |  | Garlopa. | 1.000 | 0.00 | 0.00 |
| op00cor050 |  | Cortadora manual de madera, de disco. | 1.000 | 0.00 | 0.00 |
| mo048 | h | Especialista en montaje de estructura de madera. (mano de obra) | 0.160 | 42.05 | 6.73 |
| mo095 | h | Ayudante 1ª en montaje de estructura de madera. (mano de obra) | 0.160 | 31.24 | 5.00 |
| % | % | Herramienta menor | 2 % | 103.13 | 2.06 |
|  |  | Costes directos |  |  | 105.19 |
