# Gárgola de cerámica vitrificada, de 15x25 cm, recibida con adhesivo cementoso

- Propiedad del archivo: CYPE INGENIEROS, S.A.
- Formato: FIEBDC-3/2002
- Ámbito geográfico: Bolivia
- Costes indirectos: 3.00 %
- Gastos generales: 13.00 %
- Beneficio industrial: 6.00 %
- IVA: 13.00 %

## H Remates y ayudas

### HR Remates

#### HRG Gárgolas

**HRG010** Ud Gárgola de cerámica vitrificada, de 15x25 cm, recibida con adhesivo cementoso.
Formación de gárgola de cerámica vitrificada, de 15x25 cm, recibida con una capa de adhesivo cementoso flexible. Incluso nivelación y remate de la impermeabilización en caso necesario.
Incluye: Replanteo de las piezas. Colocación, aplomado, nivelación y alineación. Sellado de juntas y limpieza.
Criterio de medición de proyecto: Número de unidades previstas, según documentación gráfica de Proyecto.
Criterio de medición de obra: Se medirá el número de unidades realmente ejecutadas según especificaciones de Proyecto.

| Código | Ud | Descripción | Rendimiento | Precio | Importe |
|---|---|---|---|---|---|
| mt20wwa040 | kg | Adhesivo cementoso flexible y de gran adherencia. (material) | 0.300 | 0.56 | 0.17 |
| mt20gce010c | Ud | Gárgola de cerámica vitrificada, de 15x25 cm. (material) | 1.000 | 11.07 | 11.07 |
| mt20wwa035 | Ud | Bote de imprimación para masillas (250 cm³). (material) | 0.016 | 5.96 | 0.10 |
| mt20wwa030 | Ud | Bote de masilla de poliuretano impermeable (310 cm³). (material) | 0.032 | 5.85 | 0.19 |
| op00amo010 |  | Amoladora o radial. | 1.000 | 0.00 | 0.00 |
| mo020 | h | Especialista de construcción. (mano de obra) | 0.112 | 4.19 | 0.47 |
| mo113 | h | Ayudante 2ª de construcción. (mano de obra) | 0.112 | 2.97 | 0.33 |
| % | % | Herramienta menor | 2 % | 12.33 | 0.25 |
|  |  | Costes directos |  |  | 12.58 |
