# Suministro e instalación en techo de recuperador entálpico aire-aire

- Propiedad del archivo: CYPE INGENIEROS, S.A.
- Formato: FIEBDC-3/2002
- Ámbito geográfico: Bolivia
- Divisa: BOB
- Costes indirectos: 3.00 %
- Gastos generales: 13.00 %
- Beneficio industrial: 6.00 %
- IVA: 13.00 %

## I Instalaciones

### IC Calefacción, climatización y A.C.S.

#### ICR Sistemas de conducción de aire

**ICR113** Ud Suministro e instalación en techo de recuperador entálpico aire-aire, modelo para montaje horizontal, de dimensiones 350x1140x1140 mm, peso 53 kg, caudal de aire a velocidad máxima 500 m³/h, consumo eléctrico de los ventiladores 238 W con alimentación monofásica a 230 V, presión estática a velocidad máxima/mínima 150/99 Pa, presión sonora a velocidad máxima/mínima a 1,5 m 34/31 dBA, eficiencia térmica a velocidad máxima/mínima 76,5/78%, diámetro de los conductos 200 mm, conectable a una red TCC-Link, con cambio de modo automático de operación de recuperación a free-cooling o viceversa y configuración desde el mando a distancia del caudal y presión de aire, rearme automático y alarma de filtros sucios.
Suministro e instalación en techo de recuperador entálpico aire-aire, modelo para montaje horizontal, de dimensiones 350x1140x1140 mm, peso 53 kg, caudal de aire a velocidad máxima 500 m³/h, consumo eléctrico de los ventiladores 238 W con alimentación monofásica a 230 V, presión estática a velocidad máxima/mínima 150/99 Pa, presión sonora a velocidad máxima/mínima a 1,5 m 34/31 dBA, eficiencia térmica a velocidad máxima/mínima 76,5/78%, diámetro de los conductos 200 mm, conectable a una red TCC-Link, con cambio de modo automático de operación de recuperación a free-cooling o viceversa y configuración desde el mando a distancia del caudal y presión de aire, rearme automático y alarma de filtros sucios.
Incluye: Replanteo. Colocación y fijación. Conexionado y comprobación de su correcto funcionamiento.
Criterio de medición de proyecto: Número de unidades previstas, según documentación gráfica de Proyecto.
Criterio de medición de obra: Se medirá el número de unidades realmente ejecutadas según especificaciones de Proyecto.

| Código | Ud | Descripción | Rendimiento | Precio | Importe |
|---|---|---|---|---|---|
| mt42tsb305d | Ud | Recuperador entálpico aire-aire, modelo para montaje horizontal, de dimensiones 350x1140x1140 mm, peso 53 kg, caudal de aire a velocidad máxima 500 m³/h, consumo eléctrico de los ventiladores 238 W con alimentación monofásica a 230 V, presión estática a velocidad máxima/mínima 150/99 Pa, presión sonora a velocidad máxima/mínima a 1,5 m 34/31 dBA, eficiencia térmica a velocidad máxima/mínima 76,5/78%, diámetro de los conductos 200 mm, conectable a una red TCC-Link, con cambio de modo automático de operación de recuperación a free-cooling o viceversa y configuración desde el mando a distancia del caudal y presión de aire, rearme automático y alarma de filtros sucios. (material) | 1.000 | 19368.96 | 19368.96 |
| mo005 | h | Especialista instalador de climatización. (mano de obra) | 0.901 | 41.48 | 37.37 |
| mo104 | h | Ayudante 1ª instalador de climatización. (mano de obra) | 0.901 | 29.90 | 26.94 |
| % | % | Herramienta menor | 2 % | 19433.27 | 388.67 |
|  |  | Costes directos |  |  | 19821.94 |
