# Drenaje de cámara de aire ventilada de cerramiento de fachada mediante media caña realizada "in situ" con mortero de cemento

- Propiedad del archivo: CYPE INGENIEROS, S.A.
- Formato: FIEBDC-3/2002
- Ámbito geográfico: Bolivia
- Divisa: BOB
- Costes indirectos: 3.00 %
- Gastos generales: 13.00 %
- Beneficio industrial: 6.00 %
- IVA: 13.00 %

## N Aislamientos e impermeabilizaciones

### NI Impermeabilizaciones

#### NIF Fachadas

**NIF100** m Drenaje de cámara de aire ventilada de cerramiento de fachada mediante media caña realizada "in situ" con mortero de cemento, confeccionado en obra, con aditivo hidrófugo, dosificación 1:3 e impermeabilizada con revestimiento elástico a base de copolímeros, y colocación de tubo de desagüe de PVC en orificios practicados en la hoja exterior del cerramiento.
Formación de media caña realizada "in situ" con mortero de cemento, confeccionado en obra, con aditivo hidrófugo, dosificación 1:3, acabado bruñido, e impermeabilizada con un revestimiento elástico a base de copolímeros, aplicado en capas sucesivas con rodillo o brocha, y colocación de tubo de desagüe de PVC en orificios practicados en la hoja exterior del cerramiento, para evacuación del agua filtrada o condensada en la cámara de aire.
Incluye: Replanteo y realización del orificio de desagüe en la hoja exterior del cerramiento. Colocación y fijación del tubo. Ejecución con mortero del ángulo a media caña. Aplicación de las capas de revestimiento impermeabilizante.
Criterio de medición de proyecto: Longitud medida según documentación gráfica de Proyecto.
Criterio de medición de obra: Se medirá la longitud realmente ejecutada según especificaciones de Proyecto.

| Código | Ud | Descripción | Rendimiento | Precio | Importe |
|---|---|---|---|---|---|
| mt36tie010aa | m | Tubo de PVC, serie B, de 32 mm de diámetro y 3 mm de espesor, con extremo abocardado. (material) | 0.200 | 11.47 | 2.29 |
| mt08aaa010a | m³ | Agua. (material) | 0.006 | 10.71 | 0.06 |
| mt01arg005a | t | Arena de cantera, para mortero preparado en obra. (material) | 0.015 | 145.98 | 2.19 |
| mt08cem000j | kg | Cemento gris en sacos. (material) | 4.500 | 1.12 | 5.04 |
| mt08adt010 | kg | Aditivo hidrófugo para impermeabilización de morteros u hormigones. (material) | 0.090 | 8.57 | 0.77 |
| mt28rco010d | kg | Revestimiento elástico, color rojo teja, a base de copolímeros acrílicos en dispersión acuosa, 1,35 g/cm³ de densidad y 110-130 poises de viscosidad Brookfield RVT a 20 °C. (material) | 1.000 | 34.31 | 34.31 |
| mq06hor010 | h | Hormigonera. (maquinaria) | 0.007 | 10.32 | 0.07 |
| mo113 | h | Ayudante 2ª de construcción. (mano de obra) | 0.223 | 26.83 | 5.98 |
| % | % | Herramienta menor | 2 % | 50.71 | 1.01 |
|  |  | Costes directos |  |  | 51.72 |
