# Borde lateral de cubierta con piezas cerámicas

- Propiedad del archivo: CYPE INGENIEROS, S.A.
- Formato: FIEBDC-3/2002
- Ámbito geográfico: Bolivia
- Divisa: BOB
- Costes indirectos: 3.00 %
- Gastos generales: 13.00 %
- Beneficio industrial: 6.00 %
- IVA: 13.00 %

## Q Cubiertas

### QR Remates

#### QRB Borde lateral

**QRB020** m Borde lateral de cubierta con piezas cerámicas.
Borde lateral de cubierta con remates laterales cerámicos, color rojo, para tejas curvas, recibidos con mortero de cemento, confeccionado en obra, dosificación 1:6. Incluso solapes.
Incluye: Colocación de las tejas con mortero.
Criterio de medición de proyecto: Longitud medida según documentación gráfica de Proyecto.
Criterio de medición de obra: Se medirá la longitud realmente ejecutada según especificaciones de Proyecto.

| Código | Ud | Descripción | Rendimiento | Precio | Importe |
|---|---|---|---|---|---|
| mt13tac012a | Ud | Remate lateral cerámico, color rojo, para tejas curvas. (material) | 2.700 | 23.22 | 62.69 |
| mt08aaa010a | m³ | Agua. (material) | 0.006 | 11.29 | 0.07 |
| mt01arg005a | t | Arena de cantera, para mortero preparado en obra. (material) | 0.049 | 152.96 | 7.50 |
| mt08cem000j | kg | Cemento gris en sacos. (material) | 7.500 | 1.18 | 8.85 |
| mq06hor010 | h | Hormigonera. (maquinaria) | 0.021 | 12.04 | 0.25 |
| mo020 | h | Especialista de construcción. (mano de obra) | 0.202 | 48.84 | 9.87 |
| mo113 | h | Ayudante 2ª de construcción. (mano de obra) | 0.304 | 35.13 | 10.68 |
| % | % | Herramienta menor | 2 % | 99.91 | 2.00 |
|  |  | Costes directos |  |  | 101.91 |
