# Cubierta inclinada de tejas cerámicas

- Propiedad del archivo: CYPE INGENIEROS, S.A.
- Formato: FIEBDC-3/2002
- Ámbito geográfico: Bolivia
- Divisa: BOB
- Costes indirectos: 3.00 %
- Gastos generales: 13.00 %
- Beneficio industrial: 6.00 %
- IVA: 13.00 %

## Q Cubiertas

### QT Inclinadas

#### QTT Tejas

**QTT010** m² Cubierta inclinada de tejas cerámicas, sobre espacio habitable, con una pendiente media del 30%, compuesta de: impermeabilización: placa bajo teja, cobertura: teja cerámica curva, color rojo, 40x19x16 cm, recibida con mortero de cemento, confeccionado en obra, dosificación 1:8; formación de pendientes con losa de hormigón o tablero cerámico (no incluida en este precio).
Cubierta inclinada de tejas cerámicas, sobre espacio habitable, con una pendiente media del 30%, compuesta de: IMPERMEABILIZACIÓN: placa bajo teja, fijada con tornillos al soporte; COBERTURA: teja cerámica curva, color rojo, 40x19x16 cm, recibida con mortero de cemento, confeccionado en obra, dosificación 1:8. Incluso tejas de ventilación.
Incluye: Limpieza y preparación de la superficie. Colocación de la placa bajo teja. Colocación de las tejas recibidas con mortero.
Criterio de medición de proyecto: Superficie del faldón medida en verdadera magnitud, según documentación gráfica de Proyecto.
Criterio de medición de obra: Se medirá, en verdadera magnitud, la superficie realmente ejecutada según especificaciones de Proyecto.

| Código | Ud | Descripción | Rendimiento | Precio | Importe |
|---|---|---|---|---|---|
| mt13lpo010h | m² | Placa asfáltica 10 ondas de perfil ondulado y color rojo, a base de fibras minerales y vegetales saturadas con una emulsión bituminosa a altas temperaturas. (material) | 1.250 | 59.87 | 74.84 |
| mt13lpo035a | Ud | Clavo, para fijación de placa bajo teja. (material) | 3.000 | 0.72 | 2.16 |
| mt08aaa010a | m³ | Agua. (material) | 0.006 | 10.72 | 0.06 |
| mt01arg005a | t | Arena de cantera, para mortero preparado en obra. (material) | 0.052 | 146.09 | 7.60 |
| mt08cem000j | kg | Cemento gris en sacos. (material) | 6.000 | 1.12 | 6.72 |
| mt13tac010a | Ud | Teja cerámica curva, color rojo, 40x19x16 cm. (material) | 32.100 | 2.12 | 68.05 |
| mq06hor010 | h | Hormigonera. (maquinaria) | 0.026 | 10.30 | 0.27 |
| mo020 | h | Especialista de construcción. (mano de obra) | 0.646 | 40.29 | 26.03 |
| mo113 | h | Ayudante 2ª de construcción. (mano de obra) | 0.323 | 28.77 | 9.29 |
| mo011 | h | Especialista en montaje. (mano de obra) | 0.170 | 41.48 | 7.05 |
| mo080 | h | Ayudante 1ª en montaje. (mano de obra) | 0.085 | 29.95 | 2.55 |
| % | % | Herramienta menor | 2 % | 204.62 | 4.09 |
|  |  | Costes directos |  |  | 208.71 |
