# Encalado tradicional con dos manos de cal, previa aplicación de una mano de cal apagada diluida, sobre paramento exterior

- Propiedad del archivo: CYPE INGENIEROS, S.A.
- Formato: FIEBDC-3/2002
- Ámbito geográfico: Bolivia
- Divisa: BOB
- Costes indirectos: 3.00 %
- Gastos generales: 13.00 %
- Beneficio industrial: 6.00 %
- IVA: 13.00 %

## R Revestimientos y trasdosados

### RF Pinturas en paramentos exteriores

#### RFA A la cal

**RFA010** m² Encalado tradicional con dos manos de cal, previa aplicación de una mano de cal apagada diluida, sobre paramento exterior.
Encalado tradicional con dos manos de cal, previa aplicación de una mano de cal apagada diluida, sobre paramento exterior.
Incluye: Preparación y limpieza previa del soporte. Aplicación de una mano de fondo. Aplicación de dos manos de acabado.
Criterio de medición de proyecto: Superficie medida según documentación gráfica de Proyecto, con el mismo criterio que el soporte base.
Criterio de medición de obra: Se medirá la superficie realmente ejecutada según especificaciones de Proyecto, con el mismo criterio que el soporte base.
Criterio de valoración económica: El precio incluye la protección de los elementos del entorno que puedan verse afectados durante los trabajos y la resolución de puntos singulares.

| Código | Ud | Descripción | Rendimiento | Precio | Importe |
|---|---|---|---|---|---|
| mt27tec010 | kg | Cal. (material) | 0.700 | 5.12 | 3.58 |
| op00tal020 |  | Taladro con batidora. | 1.000 | 0.00 | 0.00 |
| mo038 | h | Especialista pintor. (mano de obra) | 0.068 | 40.29 | 2.74 |
| mo076 | h | Ayudante 1ª de pintor. (mano de obra) | 0.068 | 29.95 | 2.04 |
| % | % | Herramienta menor | 2 % | 8.36 | 0.17 |
|  |  | Costes directos |  |  | 8.53 |
