# Pantalla autoportante de tablestacas metálicas solapadas

- Propiedad del archivo: CYPE INGENIEROS, S.A.
- Formato: FIEBDC-3/2002
- Ámbito geográfico: Bolivia
- Divisa: BOB
- Costes indirectos: 3.00 %
- Gastos generales: 13.00 %
- Beneficio industrial: 6.00 %
- IVA: 13.00 %

**CTA010** m² Pantalla autoportante de tablestacas metálicas solapadas, hincadas en el terreno de manera definitiva, hasta alcanzar como máximo 5 m de profundidad en terreno de gravas, formada por perfiles metálicos de acero laminado, con forma troquelada con indentaciones de 600 mm de ancho de perfil, 8 mm de espesor y módulo de resistencia de 242 cm³/m de pared.
Pantalla autoportante de tablestacas metálicas solapadas, hincadas en el terreno de manera definitiva, hasta alcanzar como máximo 5 m de profundidad en terreno de gravas, formada por perfiles metálicos de acero laminado, con forma troquelada con indentaciones de 600 mm de ancho de perfil, 8 mm de espesor y módulo de resistencia de 242 cm³/m de pared.
Incluye: Disposición de guías. Hinca de las tablestacas.
Criterio de medición de proyecto: Superficie medida según documentación gráfica de Proyecto.
Criterio de medición de obra: Se medirá la superficie realmente ejecutada según especificaciones de Proyecto.

| Código | Ud | Descripción | Rendimiento | Precio | Importe |
|---|---|---|---|---|---|
| mt07tmt010b | m² | Tablestaca no recuperable formada por perfiles de acero laminado con forma troquelada con indentaciones, de 600 mm de ancho de perfil y 8 mm de espesor, con un módulo resistente de 242 cm³/m de pared; sistema de unión mediante solape. (material) | 1.000 | 879.29 | 879.29 |
| mq03tab020 | h | Martinete de caída libre y efecto simple. (maquinaria) | 0.226 | 300.49 | 67.91 |
| mo089 | h | Ayudante 1ª de hormigonero. (mano de obra) | 0.255 | 31.24 | 7.97 |
| % | % | Herramienta menor | 2 % | 955.17 | 19.10 |
|  |  | Costes directos |  |  | 974.27 |
