# Correa de madera aserrada de pino silvestre (Pinus sylvestris)

- Propiedad del archivo: CYPE INGENIEROS, S.A.
- Formato: FIEBDC-3/2002
- Ámbito geográfico: Bolivia
- Divisa: BOB
- Costes indirectos: 3.00 %
- Gastos generales: 13.00 %
- Beneficio industrial: 6.00 %
- IVA: 13.00 %

**EMC030** m Correa de madera aserrada de pino silvestre (Pinus sylvestris), de 10x20 cm de sección y hasta 5 m de longitud; clase resistente C18, protección de la madera con clase de penetración NP2, trabajada en taller.
Correa de madera aserrada de pino silvestre (Pinus sylvestris), acabado cepillado, de 10x20 cm de sección y hasta 5 m de longitud, para aplicaciones estructurales; clase resistente C18, protección frente a agentes bióticos que se corresponde con la clase de penetración NP2 (3 mm en las caras laterales de la albura). Incluso cortes, entalladuras para su correcto acoplamiento, nivelación y colocación de los elementos de atado y refuerzo. Trabajada en taller y colocada en obra.
Incluye: Replanteo de las correas sobre las cerchas. Presentación de las correas sobre las cerchas. Colocación y nivelación. Fijación a las cerchas.
Criterio de medición de proyecto: Longitud medida a ejes en proyección horizontal, según documentación gráfica de Proyecto, incluyendo las entregas.
Criterio de medición de obra: Se medirá, en proyección horizontal, a ejes, la longitud realmente ejecutada según especificaciones de Proyecto, incluyendo las entregas.

| Código | Ud | Descripción | Rendimiento | Precio | Importe |
|---|---|---|---|---|---|
| mt07mee020Bd | m | Correa de madera aserrada de pino silvestre (Pinus sylvestris), acabado cepillado, de 10x20 cm de sección y hasta 5 m de longitud, para aplicaciones estructurales; clase resistente C18, protección frente a agentes bióticos que se corresponde con la clase de penetración NP2 (3 mm en las caras laterales de la albura), trabajada en taller. (material) | 1.000 | 58.54 | 58.54 |
| mo048 | h | Especialista en montaje de estructura de madera. (mano de obra) | 0.145 | 39.88 | 5.78 |
| mo095 | h | Ayudante 1ª en montaje de estructura de madera. (mano de obra) | 0.072 | 29.39 | 2.12 |
| % | % | Herramienta menor | 2 % | 66.44 | 1.33 |
|  |  | Costes directos |  |  | 67.77 |
