# Entrevigado para base de piso

- Propiedad del archivo: CYPE INGENIEROS, S.A.
- Formato: FIEBDC-3/2002
- Ámbito geográfico: Bolivia
- Divisa: BOB
- Costes indirectos: 3.00 %
- Gastos generales: 13.00 %
- Beneficio industrial: 6.00 %
- IVA: 13.00 %

**EMT010** m² Entrevigado para base de piso, de tablero estructural de madera para uso en ambiente húmedo, de 2040x800 mm y 16 mm de espesor, machihembrado en sus cuatro cantos, fijado con tornillos de cabeza avellanada, de acero al carbono.
Entrevigado para base de piso, de tablero estructural de madera para uso en ambiente húmedo, de 2040x800 mm y 16 mm de espesor, machihembrado en sus cuatro cantos, fijado con tornillos de cabeza avellanada, de acero al carbono.
Incluye: Replanteo de las piezas. Fijación de los tableros al soporte base.
Criterio de medición de proyecto: Superficie medida según documentación gráfica de Proyecto.
Criterio de medición de obra: Se medirá la superficie realmente ejecutada según especificaciones de Proyecto.

| Código | Ud | Descripción | Rendimiento | Precio | Importe |
|---|---|---|---|---|---|
| mt08eff040bb | m² | Tablero estructural de madera para uso en ambiente húmedo, de 2040x800 mm y 16 mm de espesor, machihembrado en sus cuatro cantos. (material) | 1.050 | 59.15 | 62.11 |
| mt07emr118ea | Ud | Tornillo de cabeza avellanada, de 4,5 mm de diámetro y 50 mm de longitud, de acero galvanizado, para clases de servicio 1, 2 y 3. (material) | 9.000 | 1.33 | 11.97 |
| mo048 | h | Especialista en montaje de estructura de madera. (mano de obra) | 0.182 | 42.05 | 7.65 |
| mo095 | h | Ayudante 1ª en montaje de estructura de madera. (mano de obra) | 0.182 | 31.24 | 5.69 |
| % | % | Herramienta menor | 2 % | 87.42 | 1.75 |
|  |  | Costes directos |  |  | 89.17 |
