# Sistema "LEVANTINA" de revestimiento para fachada ventilada

- Propiedad del archivo: CYPE INGENIEROS, S.A.
- Formato: FIEBDC-3/2002
- Ámbito geográfico: Bolivia
- Costes indirectos: 3.00 %
- Gastos generales: 13.00 %
- Beneficio industrial: 6.00 %
- IVA: 13.00 %

**FAP020** m² Sistema "LEVANTINA" de revestimiento para fachada ventilada, de 3 cm de espesor, formado por placas de caliza Marbella con la calidad exigida por el método de clasificación de "LEVANTINA", acabado abujardado, de 60x40x3 cm, con un ranurado longitudinal superior e inferior en cada pieza, para su apoyo sobre perfiles secundarios horizontales de aluminio, ensamblados a los perfiles principales verticales de aluminio, fijados a su vez al paramento soporte con tacos especiales.
Provisión y montaje de sistema "LEVANTINA" de revestimiento para fachada ventilada, de 3 cm de espesor, formado por placas de caliza Marbella con la calidad exigida por el método de clasificación de "LEVANTINA", acabado abujardado, de 60x40x3 cm, color blanco cremoso, con un ranurado longitudinal superior e inferior en cada pieza, para su apoyo sobre perfiles secundarios horizontales tipo ‘T’ de aluminio, ensamblados a los perfiles principales verticales de aluminio, fijados a su vez al paramento soporte con tacos especiales. Incluso parte proporcional de replanteo, fijaciones de acero inoxidable para ensamblar los perfiles, clips de nivelación, masilla adhesiva elástica, ménsulas metálicas de sustentación y de retención, mermas y roturas, formación de dinteles mediante piezas especiales de piedra natural sujetas al entramado metálico; botaguas, jambas y mochetas de piedra natural, ejecución de encuentros y puntos singulares y limpieza final de la mampostería ejecutada.
Incluye: Limpieza y preparación de la superficie soporte de los anclajes. Replanteo del despiece de las placas y puntos de anclaje. Fijación de los perfiles principales verticales al soporte. Fijación de los perfiles secundarios horizontales a los perfiles principales verticales. Preparación de la piedra natural. Fijación de las placas de piedra al anclaje. Realización de todos los trabajos necesarios para la resolución de los huecos. Aplomado, nivelación y alineación de las placas. Limpieza final del paramento.
Criterio de medición de proyecto: Superficie medida según documentación gráfica de Proyecto, sin duplicar esquinas ni encuentros, deduciendo todos los huecos.
Criterio de medición de obra: Se medirá la superficie realmente ejecutada según especificaciones de Proyecto, sin duplicar esquinas ni encuentros, deduciendo todos los huecos.

| Código | Ud | Descripción | Rendimiento | Precio | Importe |
|---|---|---|---|---|---|
| mt18lev020fb | m² | Placa de caliza Marbella con la calidad exigida por el método de clasificación de "LEVANTINA", acabado abujardado, de 60x40x3 cm, color blanco cremoso, procedente de Zarcilla de Ramos, Murcia (España). (material) | 1.070 | 69.84 | 74.73 |
| mt19paj140a7000 | m² | Subestructura soporte para hoja exterior de fachada ventilada del sistema de anclaje longitudinal de piezas ranuradas de piedra natural, insertables sobre correderas formadas por perfiles secundarios horizontales tipo ‘T’ de aluminio, para ensamblar con los perfiles principales verticales de aluminio, que se fijarán a su vez al frente de hormigón de cada losa (aproximadamente 3 m de altura libre) con tacos especiales; incluso parte proporcional de fijaciones de acero inoxidable para ensamblar los perfiles, clips de nivelación, masilla adhesiva elástica, ménsulas metálicas de sustentación y ménsulas metálicas de retención. (material) | 1.000 | 70.00 | 70.00 |
| mo052 | h | Especialista en montaje de sistemas de fachadas prefabricadas. (mano de obra) | 0.673 | 4.33 | 2.91 |
| mo099 | h | Ayudante 1ª en montaje de sistemas de fachadas prefabricadas. (mano de obra) | 0.707 | 3.08 | 2.18 |
| % | % | Herramienta menor | 3 % | 149.82 | 4.49 |
|  |  | Costes directos |  |  | 154.31 |
