# Boca de carga para depósito de combustible líquido

- Propiedad del archivo: CYPE Ingenieros S.A.
- Formato: FIEBDC-3/2016
- Programa: Generador de precios de la construcción. CYPE Ingenieros, S.A.
- Fecha: 05/04/2024
- Ámbito geográfico: Bolivia
- Divisa: BOB
- Costes indirectos: 3 %
- Gastos generales: 13 %
- Beneficio industrial: 6 %
- IVA: 13 %

## I Instalaciones

### IC Calefacción, refrigeración, climatización y A.C.S.

#### ICD Combustible líquido

**ICD105** Ud Boca de carga para depósito de combustible líquido.
Boca de carga para depósito de combustible líquido, de latón, de 4", colocada mediante unión roscada y alojada en cámara de inspección para recogida de derrames de polietileno de alta densidad. Totalmente montada, conexionada y probada.
Incluye: Replanteo. Colocación de la cámara de inspección. Montaje, colocación y fijación de la boca de carga. Conexionado. Colocación de la tapa.
Criterio de medición de proyecto: Número de unidades previstas, según documentación gráfica de Proyecto.
Criterio de medición de obra: Se medirá el número de unidades realmente ejecutadas según especificaciones de Proyecto.

| Código | Ud | Descripción | Rendimiento | Precio | Importe |
|---|---|---|---|---|---|
| mt38dep003d | Ud | Boca de carga, de latón, de 4", para roscar. (material) | 1 | 1224.47 | 1224.470 |
| mt38dep750a | Ud | Cámara de inspección para recogida de derrames, de polietileno de alta densidad, de 394 mm de diámetro y 381 mm de altura, con tapa de hierro fundido y válvula de drenaje. (material) | 1 | 1951.59 | 1951.590 |
| mo020 | h | Especialista de construcción. (mano de obra) | 0.22 | 56.74 | 12.483 |
| mo113 | h | Ayudante 2ª de construcción. (mano de obra) | 0.22 | 40.86 | 8.989 |
| mo004 | h | Especialista instalador de sistemas de calefacción. (mano de obra) | 0.22 | 58.3 | 12.826 |
| mo103 | h | Ayudante 1ª instalador de sistemas de calefacción. (mano de obra) | 0.22 | 42.33 | 9.313 |
| % | % | Herramienta menor | 2 % | 3219.671 | 64.393 |
|  |  | Costes directos |  |  | 3284.064 |

## Recursos

**mt38dep750a** Ud Cámara de inspección para recogida de derrames
Datos técnicos: Coste energético 2740.846 MJ; Emisión de CO2 97.273 kg
Residuos:
- embalaje: re150101 Envases de papel y cartón. (componente de residuo); rendimiento 0.086 kg; Código LER 15 01 01; Masa del elemento 1 kg; Volumen 0.001333 m3
