# Tubería de distribución de agua, para calefacción

- Propiedad del archivo: CYPE Ingenieros S.A.
- Formato: FIEBDC-3/2016
- Programa: Generador de precios de la construcción. CYPE Ingenieros, S.A.
- Fecha: 05/04/2024
- Ámbito geográfico: Bolivia
- Divisa: BOB
- Costes indirectos: 3 %
- Gastos generales: 13 %
- Beneficio industrial: 6 %
- IVA: 13 %

## I Instalaciones

### IC Calefacción, refrigeración, climatización y A.C.S.

#### ICS Sistemas de conducción de agua

**ICS010** m Tubería de distribución de agua, para calefacción.
Tubería de distribución de agua caliente de calefacción formada por tubo de polietileno reticulado (PE-Xa), con barrera de oxígeno (EVOH), de 16 mm de diámetro exterior y 2 mm de espesor, PN=6 atm, suministrado en rollos, colocado superficialmente en el interior del edificio, con aislamiento mediante coquilla flexible de espuma elastomérica. Incluso material auxiliar para montaje y sujeción a la obra, accesorios y piezas especiales.
Incluye: Replanteo. Colocación y fijación de tuberías, accesorios y piezas especiales. Colocación del aislamiento.
Criterio de medición de proyecto: Longitud medida según documentación gráfica de Proyecto.
Criterio de medición de obra: Se medirá la longitud realmente ejecutada según especificaciones de Proyecto.

| Código | Ud | Descripción | Rendimiento | Precio | Importe |
|---|---|---|---|---|---|
| mt37tpu413a | Ud | Material auxiliar para montaje y sujeción a la obra de las tuberías de polietileno reticulado (PE-Xa) con barrera de oxígeno (EVOH), de 16 mm de diámetro exterior. (material) | 1 | 1.38 | 1.380 |
| mt37tpu013ae | m | Tubo de polietileno reticulado (PE-Xa), con barrera de oxígeno (EVOH), de 16 mm de diámetro exterior y 2 mm de espesor, PN=6 atm, suministrado en rollos, según ISO 15875-2, con el precio incrementado el 20% en concepto de accesorios y piezas especiales. (material) | 1 | 33.12 | 33.120 |
| mt17coe050bc | m | Coquilla de espuma elastomérica, de 16 mm de diámetro interior y 22,0 mm de espesor mm de espesor, a base de caucho sintético flexible, de estructura celular cerrada. (material) | 1 | 64.75 | 64.750 |
| mt17coe110 | l | Adhesivo para coquilla elastomérica. (material) | 0.025 | 181.02 | 4.526 |
| mo004 | h | Especialista instalador de sistemas de calefacción. (mano de obra) | 0.121 | 58.3 | 7.054 |
| mo103 | h | Ayudante 1ª instalador de sistemas de calefacción. (mano de obra) | 0.121 | 42.33 | 5.122 |
| % | % | Herramienta menor | 2 % | 115.952 | 2.319 |
|  |  | Costes directos |  |  | 118.271 |

Residuos:
- colocación: mt37tpu013ae; factor de residuo 0.0275
- colocación: mt17coe050bc; factor de residuo 0.0675535

## Recursos

**mt37tpu013ae** m Tubo de polietileno reticulado (PE-Xa)
Datos técnicos: Coste energético 7.363 MJ; Emisión de CO2 0.366 kg; Código LER 17 02 03; Masa del elemento 0.076 kg; Volumen 0.000127 m3

**mt17coe050bc** m Coquilla de espuma elastomérica
Datos técnicos: Coste energético 3.138 MJ; Emisión de CO2 0.138 kg; Código LER 17 02 03; Masa del elemento 0.0327 kg; Volumen 0.000054 m3
Residuos:
- embalaje: re170203 Plástico. (componente de residuo); rendimiento 0.002 kg; Código LER 17 02 03; Masa del elemento 1 kg; Volumen 0.001667 m3
