# Equipo agua-agua, bomba de calor, para producción de A.C.S., calefacción y refrigeración

- Propiedad del archivo: CYPE Ingenieros S.A.
- Formato: FIEBDC-3/2016
- Programa: Generador de precios de la construcción. CYPE Ingenieros, S.A.
- Fecha: 14/11/2023
- Ámbito geográfico: Bolivia
- Divisa: BOB
- Costes indirectos: 3 %
- Gastos generales: 13 %
- Beneficio industrial: 6 %
- IVA: 13 %

## I Instalaciones

### IC Calefacción, refrigeración, climatización y A.C.S.

#### ICV Unidades centralizadas para calefacción, refrigeración, climatización y A.C.S.

**ICV163** Ud Equipo agua-agua, bomba de calor, para producción de A.C.S., calefacción y refrigeración.
Bomba de calor reversible agua-agua, clase de eficiencia energética A++, potencia calorífica nominal 6,4 kW, COP 4,8, potencia frigorífica nominal 7 kW, EER 5,3, presión sonora 33 dBA, dimensiones 1183x595x600 mm, peso 168 kg, alimentación trifásica a 400 V, con temperatura de impulsión de hasta 65°C, circuito refrigerante con inyección de vapor EVI de alto rendimiento, válvula de 4 vías para inversión de ciclo, intercambiadores de placas de acero inoxidable de alta capacidad con inyección de líquido, refrigerante R-410A, calefacción eléctrica adicional de potencia configurable hasta 9 kW, sistema de control, con control de la temperatura con sonda exterior, display digital, por cable, programación diaria y semanal, para control de varios circuitos de calefacción con módulos y termostatos adicionales, y módulo hidráulico con intercambiador de placas, para el aprovechamiento energético del pozo de aguas subterráneas, y bombas de circulación de alta eficiencia. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42vai053da | Ud | Bomba de calor reversible agua-agua, clase de eficiencia energética A++, potencia calorífica nominal 6,4 kW, COP 4,8, potencia frigorífica nominal 7 kW, EER 5,3, presión sonora 33 dBA, dimensiones 1183x595x600 mm, peso 168 kg, alimentación trifásica a 400 V, con temperatura de impulsión de hasta 65°C, circuito refrigerante con inyección de vapor EVI de alto rendimiento, válvula de 4 vías para inversión de ciclo, intercambiadores de placas de acero inoxidable de alta capacidad con inyección de líquido, refrigerante R-410A, calefacción eléctrica adicional de potencia configurable hasta 9 kW, sistema de control, con control de la temperatura con sonda exterior, display digital, por cable, programación diaria y semanal, para control de varios circuitos de calefacción con módulos y termostatos adicionales, y módulo hidráulico con intercambiador de placas, para el aprovechamiento energético del pozo de aguas subterráneas, y bombas de circulación de alta eficiencia. (material) | 1 | 122401.59 | 122401.590 |
| mt42eco100gl | Ud | Interacumulador de A.C.S. de acero inoxidable AISI 316, de 1500 litros de capacidad, de 1280 mm de diámetro exterior, 2331 mm de altura total, 8 bar de presión de trabajo, con serpentín espiral corrugado flexible de 8,3 m² de superficie de intercambio, aislamiento térmico de espuma rígida de poliuretano inyectado libre de HCFC y acabado exterior con forro de PVC semirrígido. (material) | 1 | 101041.68 | 101041.680 |
| mt37www060f | Ud | Filtro retenedor de residuos de latón, con tamiz de acero inoxidable con perforaciones de 0,5 mm de diámetro, con rosca de 1 1/4", para una presión máxima de trabajo de 16 bar y una temperatura máxima de 110°C. (material) | 1 | 170.99 | 170.990 |
| mt37www050e | Ud | Manguito antivibración, de goma, con rosca de 1 1/4", para una presión máxima de trabajo de 10 bar. (material) | 4 | 340.43 | 1361.720 |
| mt42www050 | Ud | Termómetro bimetálico, diámetro de esfera de 100 mm, con toma vertical, con vaina de 1/2", escala de temperatura de 0 a 120°C. (material) | 1 | 521.02 | 521.020 |
| mt37sve010d | Ud | Válvula de esfera de latón niquelado para roscar de 1". (material) | 2 | 111.31 | 222.620 |
| mt37sve010e | Ud | Válvula de esfera de latón niquelado para roscar de 1 1/4". (material) | 4 | 153.69 | 614.760 |
| mo005 | h | Especialista instalador de climatización. (mano de obra) | 7.269 | 57.52 | 418.113 |
| mo104 | h | Ayudante 1ª instalador de climatización. (mano de obra) | 7.269 | 41.77 | 303.626 |
| % | % | Herramienta menor | 2 % | 227056.119 | 4541.122 |
|  |  | Costes directos |  |  | 231597.241 |

## Recursos

**mt42vai053da** Ud Bomba de calor reversible agua-agua
Datos técnicos: Coste energético 7353.248 MJ; Emisión de CO2 431.981 kg
Residuos:
- embalaje: re150101 Envases de papel y cartón. (componente de residuo); rendimiento 3.263 kg; Código LER 15 01 01; Masa del elemento 1 kg; Volumen 0.001333 m3
- embalaje: re170201 Madera. (componente de residuo); rendimiento 0.74 kg; Código LER 17 02 01; Masa del elemento 1 kg; Volumen 0.000909 m3

**mt42eco100gl** Ud Interacumulador de A.C.S. de acero inoxidable AISI 316
Datos técnicos: Coste energético 20785.407 MJ; Emisión de CO2 1865.218 kg
Residuos:
- embalaje: re150101 Envases de papel y cartón; rendimiento 3.263 kg
- embalaje: re170201 Madera; rendimiento 0.74 kg

**mt37www060f** Ud Filtro retenedor de residuos de latón
Datos técnicos: Coste energético 860.723 MJ; Emisión de CO2 61.001 kg
Residuos:
- embalaje: re150101 Envases de papel y cartón; rendimiento 0.072 kg

**mt37www050e** Ud Manguito antivibración, de goma, con rosca de 1 1/4", para una presión máxima de trabajo de 10 bar
Datos técnicos: Coste energético 185.212 MJ; Emisión de CO2 16.468 kg
Residuos:
- embalaje: re150101 Envases de papel y cartón; rendimiento 0.072 kg

**mt37sve010d** Ud Válvula de esfera de latón niquelado para roscar de 1"
Datos técnicos: Coste energético 843.399 MJ; Emisión de CO2 56.701 kg
Residuos:
- embalaje: re150101 Envases de papel y cartón; rendimiento 0.072 kg

**mt37sve010e** Ud Válvula de esfera de latón niquelado para roscar de 1 1/4"
Datos técnicos: Coste energético 1282.649 MJ; Emisión de CO2 86.201 kg
Residuos:
- embalaje: re150101 Envases de papel y cartón; rendimiento 0.072 kg
