# Regulador de gases licuados del petróleo (GLP)

- Propiedad del archivo: CYPE Ingenieros S.A.
- Formato: FIEBDC-3/2016
- Programa: Generador de precios de la construcción. CYPE Ingenieros, S.A.
- Fecha: 05/04/2024
- Ámbito geográfico: Bolivia
- Divisa: BOB
- Costes indirectos: 3 %
- Gastos generales: 13 %
- Beneficio industrial: 6 %
- IVA: 13 %

## I Instalaciones

### IG Gases combustibles

#### IGW Elementos

**IGW005** Ud Regulador de gases licuados del petróleo (GLP).
Regulador de presión regulable, de 5 kg/h de caudal nominal, de 0,5 a 1,75 bar de presión de entrada y de 5 a 200 mbar de presión de salida.
Incluye: Montaje, conexionado y comprobación de su correcto funcionamiento.
Criterio de medición de proyecto: Número de unidades previstas, según documentación gráfica de Proyecto.
Criterio de medición de obra: Se medirá el número de unidades realmente ejecutadas según especificaciones de Proyecto.

| Código | Ud | Descripción | Rendimiento | Precio | Importe |
|---|---|---|---|---|---|
| mt43acr060a | Ud | Regulador de presión regulable, de 5 kg/h de caudal nominal, de 0,5 a 1,75 bar de presión de entrada y de 5 a 200 mbar de presión de salida. (material) | 1 | 233.81 | 233.810 |
| mo010 | h | Especialista instalador de gas. (mano de obra) | 0.275 | 58.3 | 16.033 |
| mo109 | h | Ayudante 1ª instalador de gas. (mano de obra) | 0.275 | 42.33 | 11.641 |
| % | % | Herramienta menor | 2 % | 261.484 | 5.230 |
|  |  | Costes directos |  |  | 266.714 |

## Recursos

**mt43acr060a** Ud Regulador de presión regulable
Datos técnicos: Coste energético 109.074 MJ; Emisión de CO2 6.856 kg
Residuos:
- embalaje: re150101 Envases de papel y cartón. (componente de residuo); rendimiento 0.072 kg; Código LER 15 01 01; Masa del elemento 1 kg; Volumen 0.001333 m3
