# Conducto flexible de doble pared, de aluminio/poliéster, con aislamiento acústico

- Propiedad del archivo: CYPE Ingenieros S.A.
- Formato: FIEBDC-3/2016
- Programa: Generador de precios de la construcción. CYPE Ingenieros, S.A.
- Fecha: 05/04/2024
- Ámbito geográfico: Bolivia
- Divisa: BOB
- Costes indirectos: 3 %
- Gastos generales: 13 %
- Beneficio industrial: 6 %
- IVA: 13 %

## I Instalaciones

### IV Ventilación

#### IVV Conductos de admisión y extracción para ventilación

**IVV360** m Conducto flexible de doble pared, de aluminio/poliéster, con aislamiento acústico.
Conducto de ventilación, formado por tubo flexible de doble pared de aluminio/poliéster con aislamiento acústico, compuesto por pared interior de poliéster de 80 mm de diámetro, pared exterior de aluminio y poliéster, y aislamiento acústico entre paredes mediante fibra de vidrio de 25 mm de espesor, rango de temperatura de trabajo de -10 a 70°C. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42ald129a | Ud | Material auxiliar para montaje y sujeción a la obra de los conductos flexibles de doble pared de aluminio/poliéster con aislamiento acústico, de 80 mm de diámetro interior. (material) | 1 | 4.2 | 4.200 |
| mt42ald128ac | m | Tubo flexible de doble pared de aluminio/poliéster con aislamiento acústico, compuesto por pared interior de poliéster de 80 mm de diámetro, pared exterior de aluminio y poliéster, y aislamiento acústico entre paredes mediante fibra de vidrio de 25 mm de espesor, rango de temperatura de trabajo de -10 a 70°C, con el precio incrementado el 10% en concepto de accesorios y piezas especiales. (material) | 1 | 92.81 | 92.810 |
| mo011 | h | Especialista en montaje. (mano de obra) | 0.162 | 58.3 | 9.445 |
| mo080 | h | Ayudante 1ª en montaje. (mano de obra) | 0.081 | 42.41 | 3.435 |
| % | % | Herramienta menor | 2 % | 109.890 | 2.198 |
|  |  | Costes directos |  |  | 112.088 |
