# Puerta de entrada de 203x82,5x4,5 cm, hoja con cuarterones, con tablero de madera maciza barnizada en taller; marco de madera maciza; tapajuntas del mismo material y acabado que la hoja

- Propiedad del archivo: CYPE INGENIEROS, S.A.
- Formato: FIEBDC-3/2002
- Ámbito geográfico: Bolivia
- Costes indirectos: 3.00 %
- Gastos generales: 13.00 %
- Beneficio industrial: 6.00 %
- IVA: 13.00 %

**LPM200** Ud Puerta de entrada de 203x82,5x4,5 cm, hoja con cuarterones, con tablero de madera maciza barnizada en taller; marco de madera maciza; tapajuntas del mismo material y acabado que la hoja.
Provisión y colocación de puerta de entrada a la vivienda de 203x82,5x4,5 cm, hoja con cuarterones, con tablero de madera maciza barnizada en taller; marco de madera maciza. Incluso tapajuntas del mismo material y acabado que la hoja, herrajes de colgar, cierre y manivela sobre escudo largo de hierro losa serie básica, ajuste de la hoja, fijación de los herrajes y ajuste final. Totalmente montada y probada.
Incluye: Colocación, aplomado y nivelación de marcos. Recibido a la obra de los elementos de fijación de marcos. Colocación de los herrajes de colgar. Colocación de la hoja. Colocación de los herrajes de cierre. Colocación de accesorios.
Criterio de medición de proyecto: Número de unidades previstas, según documentación gráfica de Proyecto.
Criterio de medición de obra: Se medirá el número de unidades realmente ejecutadas según especificaciones de Proyecto.

| Código | Ud | Descripción | Rendimiento | Precio | Importe |
|---|---|---|---|---|---|
| mt22aap012a | Ud | Marco de madera maciza, para puerta de una hoja, con elementos de fijación. (material) | 1.000 | 24.75 | 24.75 |
| mt22atc010Ng | m | Tapajuntas macizo, 70x10 mm, barnizado en taller. (material) | 10.400 | 1.93 | 20.07 |
| mt22pxa010j | Ud | Puerta de entrada con cuarterones, con tablero de madera maciza barnizada en taller, 203x82,5x4,5 cm. (material) | 1.000 | 198.19 | 198.19 |
| mt23iaf010a | Ud | Bisagra de seguridad de 140x70 mm, en hierro, para puerta de entrada serie castellana. (material) | 4.000 | 9.24 | 36.96 |
| mt23ppb011 | Ud | Tornillo de acero 19/22 mm. (material) | 24.000 | 0.03 | 0.72 |
| mt23ppa010 | Ud | Cerradura de embutir, frente, accesorios y tornillos de atado, para puerta de entrada a vivienda. (material) | 1.000 | 20.53 | 20.53 |
| mt23haf010a | Ud | Juego de manivela y escudo largo en el interior, en hierro, serie básica, para puerta de entrada serie castellana. (material) | 1.000 | 12.58 | 12.58 |
| mt23haf020a | Ud | Tirador exterior con escudo en hierro, serie básica, para puerta de entrada serie castellana. (material) | 1.000 | 10.09 | 10.09 |
| mt23haf100a | Ud | Mirilla óptica gran angular de 14 mm de diámetro y 35 a 60 mm de longitud, con tapa incorporada y acabado en hierro, serie básica, para puerta de entrada serie castellana. (material) | 1.000 | 1.47 | 1.47 |
| mo017 | h | Especialista carpintero. (mano de obra) | 1.679 | 4.27 | 7.17 |
| mo058 | h | Ayudante 1ª carpintero. (mano de obra) | 1.679 | 3.11 | 5.22 |
| % | % | Herramienta menor | 2 % | 337.75 | 6.76 |
|  |  | Costes directos |  |  | 344.51 |
