# Impermeabilización realizada mediante el sistema Schlüter-KERDI-BOARD "SCHLUTER SYSTEMS"

- Propiedad del archivo: CYPE INGENIEROS, S.A.
- Formato: FIEBDC-3/2002
- Ámbito geográfico: Bolivia
- Costes indirectos: 3.00 %
- Gastos generales: 13.00 %
- Beneficio industrial: 6.00 %
- IVA: 13.00 %

**NIR030** m˛ Impermeabilización realizada mediante el sistema Schlüter-KERDI-BOARD "SCHLUTER SYSTEMS", formado por panel de espuma rígida extruida, Schlüter-KERDI-BOARD "SCHLUTER SYSTEMS", de 2600 mm de longitud y 5 mm de espesor, fijado con adhesivo cementoso en capa fina extendido con llana dentada.
Formación de impermeabilización, realizada mediante el sistema Schlüter-KERDI-BOARD "SCHLUTER SYSTEMS", formado por panel de espuma rígida extruida, Schlüter-KERDI-BOARD "SCHLUTER SYSTEMS", de 2600 mm de longitud, 625 mm de anchura y 5 mm de espesor, revestido por ambas caras con una capa de refuerzo especial sin cemento y un geotextil, fijado con adhesivo cementoso en capa fina extendido con llana dentada. Incluso parte proporcional de limpieza y preparación de la superficie, adhesivo bicomponente Schlüter-KERDI-COLL, banda de refuerzo Schlüter-KERDI-KEBA 100/125, masilla adhesiva elástica monocomponente Schlüter-KERDI-FIX y complementos de refuerzo en tratamiento de puntos singulares mediante el uso de piezas especiales "SCHLÜTER-SYSTEMS" para la resolución de 2 encuentros con tuberías pasantes Schlüter-KERDI-KM. Preparada para la posterior colocación del revestimiento cerámico o de piedra natural.
Incluye: Limpieza y preparación de la superficie en la que ha de fijarse la impermeabilización. Replanteo. Colocación de la impermeabilización. Resolución de uniones, juntas y puntos singulares.
Criterio de medición de proyecto: Superficie medida según documentación gráfica de Proyecto.
Criterio de medición de obra: Se medirá la superficie realmente ejecutada según especificaciones de Proyecto.

| Código | Ud | Descripción | Rendimiento | Precio | Importe |
|---|---|---|---|---|---|
| mt09mcr021g | kg | Adhesivo cementoso normal, C1, color gris. (material) | 3.000 | 0.31 | 0.93 |
| mt15res400a | m˛ | Panel de espuma rígida extruida, Schlüter-KERDI-BOARD "SCHLUTER SYSTEMS", de 2600 mm de longitud, 625 mm de anchura y 5 mm de espesor, revestido por ambas caras con una capa de refuerzo especial sin cemento y un geotextil. (material) | 1.050 | 33.32 | 34.99 |
| mt15res060e | kg | Adhesivo bicomponente, Schlüter-KERDI-COLL "SCHLÜTER-SYSTEMS", a base de una dispersión acrílica sin disolventes y polvo de cemento, para el sellado de juntas. (material) | 0.300 | 10.03 | 3.01 |
| mt15res020ob | m | Banda de sellado, Schlüter-KERDI-KEBA 100/125 "SCHLÜTER-SYSTEMS", de 125 mm de anchura y 0,1 mm de espesor, para lámina impermeabilizante flexible de polietileno, con ambas caras revestidas de geotextil no tejido, suministrada en rollos de 30 m de longitud. (material) | 1.200 | 3.74 | 4.49 |
| mt15res050a | Ud | Pieza para la resolución de encuentros de tuberías pasantes de 25 mm de diámetro en tratamientos impermeabilizantes, Schlüter-KERDI-KM "SCHLÜTER-SYSTEMS". (material) | 2.000 | 1.74 | 3.48 |
| mt15res070a | Ud | Cartucho de masilla adhesiva elástica monocomponente, Schlüter-KERDI-FIX "SCHLÜTER-SYSTEMS", a base de polímeros híbridos neutros (MS), de 290 ml, color gris o blanco acabado brillante. (material) | 0.060 | 21.05 | 1.26 |
| mo053 | h | Especialista en montaje de mamparas y sistemas de placas. (mano de obra) | 0.173 | 4.33 | 0.75 |
| mo100 | h | Ayudante 1Ş en montaje de mamparas y sistemas de placas. (mano de obra) | 0.087 | 3.08 | 0.27 |
| % | % | Herramienta menor | 2 % | 49.18 | 0.98 |
|  |  | Costes directos |  |  | 50.16 |
