# Pintura plástica con textura lisa

- Propiedad del archivo: CYPE INGENIEROS, S.A.
- Formato: FIEBDC-3/2002
- Ámbito geográfico: Bolivia
- Divisa: BOB
- Costes indirectos: 3.00 %
- Gastos generales: 13.00 %
- Beneficio industrial: 6.00 %
- IVA: 13.00 %

**RNP010** m² Pintura plástica con textura lisa, color a elegir, acabado mate, sobre soporte prelacado y/o pintado con menos del 10% de la superficie oxidada o en mal estado, de metal, lavado a alta presión con agua y una solución de agua y lejía al 10%, aclarado y secado, con cepillado y lijado de las zonas oxidadas o en mal estado, aplicación de una mano de imprimación con pintura, sobre las zonas oxidadas o en mal estado y dos manos de acabado con pintura (rendimiento: 0,25 l/m² cada mano).
Formación de capa de pintura plástica con textura lisa, color a elegir, acabado mate, sobre soporte de metal, mediante aplicación de una mano de imprimación con pintura, sobre las zonas oxidadas o en mal estado, con un espesor mínimo de película seca de 50 micras (rendimiento: 0,25 l/m²) y dos manos de acabado con pintura a base de copolímeros acrílicos en dispersión acuosa y pigmentos, con un espesor mínimo de película seca de 50 micras por mano (rendimiento: 0,25 l/m² cada mano). Incluso parte proporcional de preparación del soporte mediante lavado a alta presión con agua y una solución de agua y lejía al 10%, aclarado y secado, con cepillado y lijado de las zonas oxidadas o en mal estado.
Incluye: Preparación y limpieza del soporte. Aplicación de la mano de imprimación. Aplicación de las manos de acabado.
Criterio de medición de proyecto: Superficie medida según documentación gráfica de Proyecto, con el mismo criterio que el soporte base.
Criterio de medición de obra: Se medirá la superficie realmente ejecutada según especificaciones de Proyecto, con el mismo criterio que el soporte base.

| Código | Ud | Descripción | Rendimiento | Precio | Importe |
|---|---|---|---|---|---|
| mt27pfj130a | l | Solución de agua y lejía al 10%. (material) | 0.300 | 42.65 | 12.80 |
| mt27pir090a | l | Pintura plástica a base de copolímeros acrílicos en dispersión acuosa y pigmentos, exenta de plomo y de cromatos, color a elegir, acabado mate, textura lisa, para aplicar pistola. (material) | 0.525 | 159.44 | 83.71 |
| mq07ple010bg | Ud | Alquiler diario de cesta elevadora de brazo articulado, motor diesel, de 16 m de altura máxima de trabajo, incluso mantenimiento y seguro de responsabilidad civil. (maquinaria) | 0.010 | 740.54 | 7.41 |
| mo038 | h | Especialista pintor. (mano de obra) | 0.193 | 37.97 | 7.33 |
| mo076 | h | Ayudante 1ª de pintor. (mano de obra) | 0.193 | 27.99 | 5.40 |
| % | % | Herramienta menor | 2 % | 116.65 | 2.33 |
|  |  | Costes directos |  |  | 118.98 |
