# Losa tradicional con un intereje de 60 cm

- Propiedad del archivo: CYPE INGENIEROS, S.A.
- Formato: FIEBDC-3/2002
- Ámbito geográfico: Bolivia
- Costes indirectos: 3.00 %
- Gastos generales: 13.00 %
- Beneficio industrial: 6.00 %
- IVA: 13.00 %

## E Estructuras

### EM Madera

#### EMF Losas

**EMF050** m² Losa tradicional con un intereje de 60 cm, de viguetas de madera aserrada de pino silvestre (Pinus sylvestris), de 10x20 a 15x25 cm de sección y hasta 6 m de longitud, clase resistente C18, protección de la madera con clase de penetración NP2, trabajada en taller, entrevigado con complemento cerámico curva, 60x30x12 cm; acero AH 500, cuantía 1,1 kg/m², y malla elaborada "in situ" 20x20 ø 6,3-6,3 de acero AH 500, en capa de compresión de 4 cm de espesor de hormigón liviano HLE-25/B/10/IIa, densidad entre 1200 y 1500 kg/m³, (cantidad mínima de cemento 275 kg/m³), premezclado en planta.
Formación de losa tradicional con un intereje de 60 cm, compuesto por viguetas de madera aserrada de pino silvestre (Pinus sylvestris), acabado cepillado, de 10x20 a 15x25 cm de sección y hasta 6 m de longitud, para aplicaciones estructurales, clase resistente C18 y protección frente a agentes bióticos que se corresponde con la clase de penetración NP2 (3 mm en las caras laterales de la albura); entrevigado con complemento cerámico curva, 60x30x12 cm; acero AH 500, cuantía 1,1 kg/m², y malla elaborada "in situ" 20x20 ø 6,3-6,3 de acero AH 500, separación 20x20 cm y 6,3 mm de diámetro, en capa de compresión de 4 cm de espesor de hormigón liviano HLE-25/B/10/IIa, densidad entre 1200 y 1500 kg/m³, (cantidad mínima de cemento 275 kg/m³), premezclado en planta. Incluso parte proporcional de apuntalamiento y desapuntalamiento de las viguetas, separadores, elementos de atado de viguetas y vigas de borde perimetrales de planta y huecos.
Incluye: Preparación del perímetro de apoyo de las viguetas. Replanteo y colocación en seco de las viguetas. Apuntalamiento. Empalme de viguetas en apoyos y anclajes. Disposición de listones adosados a las viguetas constituyendo las aristas de apoyo del entrevigado. Formación del entrevigado. Colocación de armaduras con separadores homologados. Vaciado y compactación del hormigón. Regleado y nivelación de la capa de compresión. Curado del hormigón. Desapuntalamiento. Reparación de defectos superficiales.
Criterio de medición de proyecto: Superficie medida en verdadera magnitud desde las caras exteriores de las vigas de borde del perímetro, según documentación gráfica de Proyecto, deduciendo los huecos de superficie mayor de 6 m².
Criterio de medición de obra: Se medirá, en verdadera magnitud, desde las caras exteriores de las vigas de borde del perímetro, la superficie realmente ejecutada según especificaciones de Proyecto, deduciendo los huecos de superficie mayor de 6 m². Se consideran incluidos todos los elementos integrantes de la losa señalados en los planos y detalles del Proyecto.

| Código | Ud | Descripción | Rendimiento | Precio | Importe |
|---|---|---|---|---|---|
| mt50spa052b | m | Tablón de madera de pino, de 20x7,2 cm. (material) | 0.040 | 8.06 | 0.32 |
| mt50spa101 | kg | Clavos de acero. (material) | 0.045 | 1.14 | 0.05 |
| mt50spa081a | Ud | Puntal metálico telescópico, de hasta 3 m de altura. (material) | 0.013 | 11.69 | 0.15 |
| mt07bce020a | Ud | Complemento cerámico curva, 60x30x12 cm, incluso parte proporcional de piezas especiales. (material) | 4.800 | 1.78 | 8.54 |
| mt07mee018ha | m³ | Madera aserrada de pino silvestre (Pinus sylvestris) con acabado cepillado, para vigueta de 10x20 a 15x25 cm de sección y hasta 6 m de longitud, para aplicaciones estructurales, clase resistente C18 y protección frente a agentes bióticos que se corresponde con la clase de penetración NP2 (3 mm en las caras laterales de la albura), trabajada en taller. (material) | 0.063 | 388.60 | 24.48 |
| mt07aco020o | Ud | Separador homologado para malla. (material) | 2.000 | 0.07 | 0.14 |
| mt07aco120b | kg | Acero en barras corrugadas CA-50 (fy=500 MPa), equivalente a AH 500 según CBH 87, diámetros varios. (material) | 1.100 | 1.05 | 1.16 |
| mt07ame131c | m² | Malla elaborada "in situ" 20x20 ø 6,3-6,3 de acero CA-50 (fy=500 MPa), equivalente a AH 500 según CBH 87, separación 20x20 cm y 6,3 mm de diámetro. (material) | 1.100 | 2.57 | 2.83 |
| mt10hes050gbg | m³ | Hormigón liviano estructural HLE-25/B/10/IIa, de entre 1200 y 1500 kg/m³ de densidad, cantidad mínima de cemento 275 kg/m³, premezclado en planta. (material) | 0.142 | 168.68 | 23.95 |
| op00cla010 |  | Clavadora neumática. | 1.000 | 0.00 | 0.00 |
| op00cep010 |  | Garlopa. | 1.000 | 0.00 | 0.00 |
| au00auh040 |  | Vibrador de hormigón, eléctrico. | 1.000 | 0.00 | 0.00 |
| au00auh010 |  | Cubilote. | 1.000 | 0.00 | 0.00 |
| mo048 | h | Especialista en montaje de estructura de madera. (mano de obra) | 0.533 | 3.91 | 2.08 |
| mo095 | h | Ayudante 1ª en montaje de estructura de madera. (mano de obra) | 0.533 | 2.88 | 1.54 |
| mo042 | h | Maestro hormigonero. (mano de obra) | 1.333 | 3.91 | 5.21 |
| mo089 | h | Ayudante 1ª de hormigonero. (mano de obra) | 1.333 | 2.88 | 3.84 |
| mo113 | h | Ayudante 2ª de construcción. (mano de obra) | 0.204 | 2.64 | 0.54 |
| mo112 | h | Ayudante general de construcción. (mano de obra) | 0.204 | 2.69 | 0.55 |
| % | % | Costes directos complementarios | 2 % | 75.38 | 1.51 |
|  |  | Costes directos |  |  | 76.89 |
