# Entrevigado para base de piso

- Propiedad del archivo: CYPE INGENIEROS, S.A.
- Formato: FIEBDC-3/2002
- Ámbito geográfico: Bolivia
- Divisa: BOB
- Costes indirectos: 3.00 %
- Gastos generales: 13.00 %
- Beneficio industrial: 6.00 %
- IVA: 13.00 %

## E Estructuras

### EM Madera

#### EMT Entablados y entrevigados

**EMT010** m² Entrevigado para base de piso, de tablero estructural OSB de virutas orientadas, de altas prestaciones para utilización en ambiente húmedo, encoladas con adhesivo con urea-formaldehído, bordes canteados, de 15 mm de espesor, densidad 700 kg/m³, fijado con clavos, de acero galvanizado de alta adherencia.
Entrevigado para base de piso, de tablero estructural OSB de virutas orientadas, de altas prestaciones para utilización en ambiente húmedo, encoladas con adhesivo con urea-formaldehído, bordes canteados, de 15 mm de espesor, densidad 700 kg/m³, fijado con clavos, de acero galvanizado de alta adherencia.
Incluye: Replanteo de las piezas. Fijación de los tableros al soporte base.
Criterio de medición de proyecto: Superficie medida según documentación gráfica de Proyecto.
Criterio de medición de obra: Se medirá la superficie realmente ejecutada según especificaciones de Proyecto.

| Código | Ud | Descripción | Rendimiento | Precio | Importe |
|---|---|---|---|---|---|
| mt07tdm040z | m² | Tablero estructural OSB de virutas orientadas, de altas prestaciones para utilización en ambiente húmedo, encoladas con adhesivo con urea-formaldehído, bordes canteados, de 15 mm de espesor, densidad 700 kg/m³, Euroclase D-s2, d0 de reacción al fuego, emisión de formaldehído menor o igual a 0,124 mg/m³ de aire. (material) | 1.050 | 61.11 | 64.17 |
| mt07emr111d | Ud | Clavo, de 4 mm de diámetro y 75 mm de longitud, de acero galvanizado de alta adherencia. (material) | 9.000 | 0.54 | 4.86 |
| op00cla010 |  | Clavadora neumática. | 1.000 | 0.00 | 0.00 |
| op00cep010 |  | Garlopa. | 1.000 | 0.00 | 0.00 |
| op00cor050 |  | Cortadora manual de madera, de disco. | 1.000 | 0.00 | 0.00 |
| mo048 | h | Especialista en montaje de estructura de madera. (mano de obra) | 0.221 | 42.05 | 9.29 |
| mo095 | h | Ayudante 1ª en montaje de estructura de madera. (mano de obra) | 0.221 | 31.24 | 6.90 |
| % | % | Herramienta menor | 2 % | 85.22 | 1.70 |
|  |  | Costes directos |  |  | 86.92 |
