# Albardilla prefabricada, de hormigón

- Propiedad del archivo: CYPE INGENIEROS, S.A.
- Formato: FIEBDC-3/2002
- Ámbito geográfico: Bolivia
- Divisa: BOB
- Costes indirectos: 3.00 %
- Gastos generales: 13.00 %
- Beneficio industrial: 6.00 %
- IVA: 13.00 %

## H Remates y ayudas

### HR Remates de fachada

#### HRF Prefabricados de hormigón

**HRF040** m Albardilla prefabricada, de hormigón.
Albardilla prefabricada de hormigón, con un ángulo de inclinación de 10°, de color beige, en piezas de 500x200x50 mm, con goterón, para cubrición de muros, y anclaje metálico de acero inoxidable en su cara inferior; recibida con mortero de cemento, confeccionado en obra, con aditivo hidrófugo, dosificación 1:4, sobre el que se introducen los anclajes metálicos; y rejuntado entre piezas y, en su caso, de las uniones con los muros con mortero de juntas especial para prefabricados de hormigón. Incluso protector hidrófugo en base acuosa, para tratamiento superficial hidrofugante.
Incluye: Preparación de la superficie de apoyo. Replanteo de las piezas. Colocación, aplomado, nivelación y alineación de las piezas. Rejuntado y limpieza. Aplicación en dos capas del tratamiento superficial hidrofugante.
Criterio de medición de proyecto: Longitud medida a ejes, según documentación gráfica de Proyecto.
Criterio de medición de obra: Se medirá, a ejes, la longitud realmente ejecutada según especificaciones de Proyecto.

| Código | Ud | Descripción | Rendimiento | Precio | Importe |
|---|---|---|---|---|---|
| mt20ahp010r | m | Albardilla prefabricada de hormigón, con un ángulo de inclinación de 10°, de color beige, en piezas de 500x200x50 mm, con goterón, para cubrición de muros, y anclaje metálico de acero inoxidable en su cara inferior. (material) | 1.100 | 102.84 | 113.12 |
| mt08aaa010a | m³ | Agua. (material) | 0.006 | 11.61 | 0.07 |
| mt01arg005a | t | Arena de cantera, para mortero preparado en obra. (material) | 0.008 | 157.46 | 1.26 |
| mt08cem000j | kg | Cemento gris en sacos. (material) | 1.900 | 1.21 | 2.30 |
| mt08adt010 | kg | Aditivo hidrófugo para impermeabilización de morteros u hormigones. (material) | 0.038 | 9.29 | 0.35 |
| mt09mcr235 | kg | Mortero de juntas para prefabricados de hormigón y piedra artificial, compuesto de cemento, agregados, pigmentos y aditivos especiales. (material) | 0.015 | 18.50 | 0.28 |
| mt28pcs010a | l | Protector hidrófugo en base acuosa, incoloro, autolimpiable, repelente del agua y la suciedad, para tratamiento superficial hidrofugante, para aplicar con brocha sobre superficies de piedra natural o piedra artificial. (material) | 0.500 | 81.41 | 40.71 |
| mq06hor010 | h | Hormigonera eléctrica con una capacidad de amasado de 160 l. (maquinaria) | 0.006 | 22.66 | 0.14 |
| op00amo010 |  | Amoladora o radial. | 1.000 | 0.00 | 0.00 |
| mo020 | h | Especialista de construcción. (mano de obra) | 0.410 | 56.74 | 23.26 |
| mo113 | h | Ayudante 2ª de construcción. (mano de obra) | 0.461 | 40.86 | 18.84 |
| % | % | Herramienta menor | 2 % | 200.33 | 4.01 |
|  |  | Costes directos |  |  | 204.34 |
