# Cornisa de fachada realizada mediante piezas prefabricadas de hormigón, de color beige, de 20x30x17 cm

- Propiedad del archivo: CYPE INGENIEROS, S.A.
- Formato: FIEBDC-3/2002
- Ámbito geográfico: Bolivia
- Costes indirectos: 3.00 %
- Gastos generales: 13.00 %
- Beneficio industrial: 6.00 %
- IVA: 13.00 %

## H Remates y ayudas

### HR Remates

#### HRM Cornisas

**HRM010** m Cornisa de fachada realizada mediante piezas prefabricadas de hormigón, de color beige, de 20x30x17 cm.
Formación de moldura con piezas prefabricadas de hormigón, de color beige, de 20x30x17 cm, con goterón y anclaje metálico de acero inoxidable, en cornisa de fachada, recibida con mortero de cemento, confeccionado en obra, con aditivo hidrófugo, dosificación 1:4, creando una pendiente suficiente para evacuar el agua. Incluso rejuntado entre piezas y uniones con los muros con mortero de juntas especial para revestimientos de prefabricados de hormigón, relleno del interior de la pieza con hormigón armado H25, para un ambiente severo, tamaño máximo del agregado 20 mm, consistencia blanda premezclado en planta y vaciado con grúa, colocación de las armaduras longitudinales de acero AH 500 y tratamiento de protección suplementaria mediante aplicación sobre el conjunto de pintura hidrófuga incolora en dos capas.
Incluye: Replanteo de las piezas. Colocación, aplomado, nivelación y alineación de las piezas. Rejuntado y limpieza. Vaciado y compactación del hormigón. Colocación de la armadura. Aplicación en dos capas de la pintura hidrófuga incolora.
Criterio de medición de proyecto: Longitud medida a ejes, según documentación gráfica de Proyecto.
Criterio de medición de obra: Se medirá, a ejes, la longitud realmente ejecutada según especificaciones de Proyecto.

| Código | Ud | Descripción | Rendimiento | Precio | Importe |
|---|---|---|---|---|---|
| mt08aaa010a | m³ | Agua. (material) | 0.006 | 1.40 | 0.01 |
| mt01arg005a | t | Arena de cantera, para mortero preparado en obra. (material) | 0.027 | 19.15 | 0.52 |
| mt08cem000j | kg | Cemento gris en sacos. (material) | 6.840 | 0.15 | 1.03 |
| mt08adt010 | kg | Aditivo hidrófugo para impermeabilización de morteros u hormigones. (material) | 0.137 | 1.12 | 0.15 |
| mt20mhp020c | m | Piezas prefabricadas de hormigón, color beige, de 20x30x17 cm, para formación de cornisa de fachada. (material) | 1.050 | 34.29 | 36.00 |
| mt09mcr235 | kg | Mortero de juntas para prefabricados de hormigón y piedra artificial, compuesto de cemento, agregados, pigmentos y aditivos especiales. (material) | 0.282 | 2.22 | 0.63 |
| mt10haf120di | m³ | Hormigón H25, para un ambiente no severo, tamaño máximo del agregado 20 mm, consistencia blanda, con un asentamiento de 6 a 9 cm, medido con el cono de Abrams, premezclado en planta, según CBH 87. (material) | 0.040 | 116.46 | 4.66 |
| mt07aco120b | kg | Acero en barras corrugadas CA-50 (fy=500 MPa), equivalente a AH 500 según CBH 87, diámetros varios. (material) | 1.776 | 1.06 | 1.88 |
| mt28pcs010 | l | Tratamiento superficial hidrofugante, de superficie invisible. (material) | 0.180 | 9.24 | 1.66 |
| mq06hor010 | h | Hormigonera. (maquinaria) | 0.014 | 1.32 | 0.02 |
| op00ciz020 |  | Cizalla para acero en barras corrugadas. | 1.000 | 0.00 | 0.00 |
| op00amo010 |  | Amoladora o radial. | 1.000 | 0.00 | 0.00 |
| au00auh040 |  | Vibrador de hormigón, eléctrico. | 1.000 | 0.00 | 0.00 |
| mo020 | h | Especialista de construcción. (mano de obra) | 0.256 | 4.19 | 1.07 |
| mo113 | h | Ayudante 2ª de construcción. (mano de obra) | 0.440 | 2.97 | 1.31 |
| % | % | Herramienta menor | 2 % | 48.94 | 0.98 |
|  |  | Costes directos |  |  | 49.92 |
