# Amplificador de mástil

- Propiedad del archivo: CYPE INGENIEROS, S.A.
- Formato: FIEBDC-3/2002
- Ámbito geográfico: Bolivia
- Divisa: BOB
- Costes indirectos: 3.00 %
- Gastos generales: 13.00 %
- Beneficio industrial: 6.00 %
- IVA: 13.00 %

## I Instalaciones

### IA Audiovisuales

#### IAA Red de cables coaxiales

**IAA039** Ud Amplificador de mástil.
Amplificador de mástil, de 3 entradas, BI/FM/BIII-UHF-FI, de 35 dB de ganancia máxima. Incluso conectores tipo "F", fuente de alimentación, carga resistiva y cuantos accesorios sean necesarios para su correcta instalación.
Incluye: Montaje, conexionado y comprobación de su correcto funcionamiento.
Criterio de medición de proyecto: Número de unidades previstas, según documentación gráfica de Proyecto.
Criterio de medición de obra: Se medirá el número de unidades realmente ejecutadas según especificaciones de Proyecto.

| Código | Ud | Descripción | Rendimiento | Precio | Importe |
|---|---|---|---|---|---|
| mt40eaf011b | Ud | Amplificador de mástil, de 3 entradas, BI/FM/BIII-UHF-FI, de 35 dB de ganancia máxima, con caja de protección de ABS, incluso conectores tipo "F". (material) | 1.000 | 345.44 | 345.44 |
| mt40eaf040d | Ud | Fuente de alimentación, de una salida, de 250 mA de intensidad máxima a 18 Vcc de tensión. (material) | 1.000 | 270.16 | 270.16 |
| mt40eaf100a | Ud | Carga resistiva de 75 Ohm, para cierre. (material) | 1.000 | 24.29 | 24.29 |
| mo001 | h | Especialista instalador de telecomunicaciones. (mano de obra) | 0.591 | 58.30 | 34.46 |
| mo056 | h | Ayudante 1ª instalador de telecomunicaciones. (mano de obra) | 0.591 | 42.33 | 25.02 |
| % | % | Herramienta menor | 2 % | 699.37 | 13.99 |
|  |  | Costes directos |  |  | 713.36 |
