# Manguito de plancha galvanizada de 203 mm de diámetro, para la fijación de tubo flexible a conductos de climatización. Incluso cinta de aluminio y elementos de fijación

- Propiedad del archivo: CYPE INGENIEROS, S.A.
- Formato: FIEBDC-3/2002
- Ámbito geográfico: Bolivia
- Divisa: BOB
- Costes indirectos: 3.00 %
- Gastos generales: 13.00 %
- Beneficio industrial: 6.00 %
- IVA: 13.00 %

## I Instalaciones

### IC Calefacción, climatización y A.C.S.

#### ICR Sistemas de conducción de aire

**ICR026** Ud Manguito de plancha galvanizada de 203 mm de diámetro, para la fijación de tubo flexible a conductos de climatización. Incluso cinta de aluminio y elementos de fijación.
Manguito de plancha galvanizada de 203 mm de diámetro, para la fijación de tubo flexible a conductos de climatización. Incluso cinta de aluminio y elementos de fijación.
Incluye: Colocación y fijación de las piezas especiales a la red de conductos.
Criterio de medición de proyecto: Número de unidades previstas, según documentación gráfica de Proyecto.
Criterio de medición de obra: Se medirá el número de unidades realmente ejecutadas según especificaciones de Proyecto.

| Código | Ud | Descripción | Rendimiento | Precio | Importe |
|---|---|---|---|---|---|
| mt42coi135e | Ud | Manguito de plancha galvanizada de 203 mm de diámetro, para la fijación de tubo flexible a conductos de climatización. (material) | 1.050 | 43.36 | 45.53 |
| mt42con020 | m | Cinta autoadhesiva de aluminio, de 50 micras de espesor y 65 mm de anchura, a base de resinas acrílicas, para el sellado y fijación del aislamiento. (material) | 0.702 | 1.89 | 1.33 |
| mt42con135 | Ud | Brida y soporte para fijación de tubos flexibles para conducción de aire en instalaciones de climatización. (material) | 0.700 | 14.90 | 10.43 |
| mo005 | h | Especialista instalador de climatización. (mano de obra) | 0.122 | 41.48 | 5.06 |
| mo104 | h | Ayudante 1ª instalador de climatización. (mano de obra) | 0.122 | 29.90 | 3.65 |
| % | % | Herramienta menor | 2 % | 66.00 | 1.32 |
|  |  | Costes directos |  |  | 67.32 |
