# Suministro e instalación en techo de recuperador entálpico aire-aire

- Propiedad del archivo: CYPE INGENIEROS, S.A.
- Formato: FIEBDC-3/2002
- Ámbito geográfico: Bolivia
- Divisa: BOB
- Costes indirectos: 3.00 %
- Gastos generales: 13.00 %
- Beneficio industrial: 6.00 %
- IVA: 13.00 %

## I Instalaciones

### IC Calefacción, climatización y A.C.S.

#### ICR Sistemas de conducción de aire

**ICR113** Ud Suministro e instalación en techo de recuperador entálpico aire-aire, modelo para montaje horizontal, de dimensiones 290x900x900 mm, peso 36 kg, caudal de aire a velocidad máxima 250 m³/h, consumo eléctrico de los ventiladores 138 W con alimentación monofásica a 230 V, presión estática a velocidad máxima/mínima 98/65 Pa, presión sonora a velocidad máxima/mínima a 1,5 m 30/27 dBA, eficiencia térmica a velocidad máxima/mínima 78/81,5%, diámetro de los conductos 150 mm, conectable a una red TCC-Link, con cambio de modo automático de operación de recuperación a free-cooling o viceversa y configuración desde el mando a distancia del caudal y presión de aire, rearme automático y alarma de filtros sucios.
Suministro e instalación en techo de recuperador entálpico aire-aire, modelo para montaje horizontal, de dimensiones 290x900x900 mm, peso 36 kg, caudal de aire a velocidad máxima 250 m³/h, consumo eléctrico de los ventiladores 138 W con alimentación monofásica a 230 V, presión estática a velocidad máxima/mínima 98/65 Pa, presión sonora a velocidad máxima/mínima a 1,5 m 30/27 dBA, eficiencia térmica a velocidad máxima/mínima 78/81,5%, diámetro de los conductos 150 mm, conectable a una red TCC-Link, con cambio de modo automático de operación de recuperación a free-cooling o viceversa y configuración desde el mando a distancia del caudal y presión de aire, rearme automático y alarma de filtros sucios.
Incluye: Replanteo. Colocación y fijación. Conexionado y comprobación de su correcto funcionamiento.
Criterio de medición de proyecto: Número de unidades previstas, según documentación gráfica de Proyecto.
Criterio de medición de obra: Se medirá el número de unidades realmente ejecutadas según especificaciones de Proyecto.

| Código | Ud | Descripción | Rendimiento | Precio | Importe |
|---|---|---|---|---|---|
| mt42tsb305b | Ud | Recuperador entálpico aire-aire, modelo para montaje horizontal, de dimensiones 290x900x900 mm, peso 36 kg, caudal de aire a velocidad máxima 250 m³/h, consumo eléctrico de los ventiladores 138 W con alimentación monofásica a 230 V, presión estática a velocidad máxima/mínima 98/65 Pa, presión sonora a velocidad máxima/mínima a 1,5 m 30/27 dBA, eficiencia térmica a velocidad máxima/mínima 78/81,5%, diámetro de los conductos 150 mm, conectable a una red TCC-Link, con cambio de modo automático de operación de recuperación a free-cooling o viceversa y configuración desde el mando a distancia del caudal y presión de aire, rearme automático y alarma de filtros sucios. (material) | 1.000 | 12589.83 | 12589.83 |
| mo005 | h | Especialista instalador de climatización. (mano de obra) | 0.851 | 41.48 | 35.30 |
| mo104 | h | Ayudante 1ª instalador de climatización. (mano de obra) | 0.851 | 29.90 | 25.44 |
| % | % | Herramienta menor | 2 % | 12650.57 | 253.01 |
|  |  | Costes directos |  |  | 12903.58 |
