# Suministro e instalación en techo de recuperador entálpico aire-aire

- Propiedad del archivo: CYPE INGENIEROS, S.A.
- Formato: FIEBDC-3/2002
- Ámbito geográfico: Bolivia
- Divisa: BOB
- Costes indirectos: 3.00 %
- Gastos generales: 13.00 %
- Beneficio industrial: 6.00 %
- IVA: 13.00 %

## I Instalaciones

### IC Calefacción, climatización y A.C.S.

#### ICR Sistemas de conducción de aire

**ICR114** Ud Suministro e instalación en techo de recuperador entálpico aire-aire, con batería de expansión directa, modelo para montaje horizontal, de dimensiones 430x1189x1739 mm, peso 100 kg, caudal de aire a velocidad extra-alta/alta/baja 800/800/640 m³/h, consumo eléctrico a velocidad extra-alta/alta/baja 505/465/335 W con alimentación monofásica a 230 V, presión estática a velocidad extra-alta/alta/baja 120/100/105 Pa, presión sonora a velocidad extra-alta/alta/baja a 1,5 m 41/40/38 dBA, eficiencia térmica a velocidad extra-alta/alta/baja 70/70/72,5%, potencia frigorífica 6,56 kW (temperatura de bulbo seco del aire interior 27°C, temperatura de bulbo húmedo del aire interior 19°C, temperatura de bulbo seco del aire exterior 35°C), potencia calorífica 8,61 kW (temperatura de bulbo seco del aire interior 20°C, temperatura de bulbo seco del aire exterior 7°C, temperatura de bulbo húmedo del aire exterior 6°C), diámetro de los conductos 250 mm.
Suministro e instalación en techo de recuperador entálpico aire-aire, con batería de expansión directa, modelo para montaje horizontal, de dimensiones 430x1189x1739 mm, peso 100 kg, caudal de aire a velocidad extra-alta/alta/baja 800/800/640 m³/h, consumo eléctrico a velocidad extra-alta/alta/baja 505/465/335 W con alimentación monofásica a 230 V, presión estática a velocidad extra-alta/alta/baja 120/100/105 Pa, presión sonora a velocidad extra-alta/alta/baja a 1,5 m 41/40/38 dBA, eficiencia térmica a velocidad extra-alta/alta/baja 70/70/72,5%, potencia frigorífica 6,56 kW (temperatura de bulbo seco del aire interior 27°C, temperatura de bulbo húmedo del aire interior 19°C, temperatura de bulbo seco del aire exterior 35°C), potencia calorífica 8,61 kW (temperatura de bulbo seco del aire interior 20°C, temperatura de bulbo seco del aire exterior 7°C, temperatura de bulbo húmedo del aire exterior 6°C), diámetro de los conductos 250 mm.
Incluye: Replanteo. Colocación y fijación. Conexionado con la red eléctrica. Conexionado de la unidad a las líneas frigoríficas. Comprobación de su correcto funcionamiento.
Criterio de medición de proyecto: Número de unidades previstas, según documentación gráfica de Proyecto.
Criterio de medición de obra: Se medirá el número de unidades realmente ejecutadas según especificaciones de Proyecto.

| Código | Ud | Descripción | Rendimiento | Precio | Importe |
|---|---|---|---|---|---|
| mt42tsb307b | Ud | Recuperador entálpico aire-aire, con batería de expansión directa, modelo para montaje horizontal, de dimensiones 430x1189x1739 mm, peso 100 kg, caudal de aire a velocidad extra-alta/alta/baja 800/800/640 m³/h, consumo eléctrico a velocidad extra-alta/alta/baja 505/465/335 W con alimentación monofásica a 230 V, presión estática a velocidad extra-alta/alta/baja 120/100/105 Pa, presión sonora a velocidad extra-alta/alta/baja a 1,5 m 41/40/38 dBA, eficiencia térmica a velocidad extra-alta/alta/baja 70/70/72,5%, potencia frigorífica 6,56 kW (temperatura de bulbo seco del aire interior 27°C, temperatura de bulbo húmedo del aire interior 19°C, temperatura de bulbo seco del aire exterior 35°C), potencia calorífica 8,61 kW (temperatura de bulbo seco del aire interior 20°C, temperatura de bulbo seco del aire exterior 7°C, temperatura de bulbo húmedo del aire exterior 6°C), diámetro de los conductos 250 mm. (material) | 1.000 | 5374.89 | 5374.89 |
| mo005 | h | Especialista instalador de climatización. (mano de obra) | 1.459 | 41.48 | 60.52 |
| mo104 | h | Ayudante 1ª instalador de climatización. (mano de obra) | 1.459 | 29.90 | 43.62 |
| % | % | Herramienta menor | 2 % | 5479.03 | 109.58 |
|  |  | Costes directos |  |  | 5588.61 |
