# Unidad interior para sistema aire-agua multi-split

- Propiedad del archivo: CYPE INGENIEROS, S.A.
- Formato: FIEBDC-3/2002
- Ámbito geográfico: Bolivia
- Divisa: BOB
- Costes indirectos: 3.00 %
- Gastos generales: 13.00 %
- Beneficio industrial: 6.00 %
- IVA: 13.00 %

## I Instalaciones

### IC Calefacción, climatización y A.C.S.

#### ICV Unidades centralizadas de climatización

**ICV074** Ud Unidad interior para sistema aire-agua multi-split, para calefacción y refrigeración, para gas R-410A y R-134a, dimensiones 705x600x695 mm, peso 120 kg, con interacumulador de A.C.S. de 300 l, compatible con sistema de captación solar térmica con drenaje automático Drain Back, de polipropileno, de dimensiones 1640x595x615 mm, peso 59 kg, clase de eficiencia energética en A.C.S. B, con kit de conexión hidráulica.
Unidad interior para sistema aire-agua multi-split, para calefacción y refrigeración, para gas R-410A y R-134a, dimensiones 705x600x695 mm, peso 120 kg, con interacumulador de A.C.S. de 300 l, compatible con sistema de captación solar térmica con drenaje automático Drain Back, de polipropileno, de dimensiones 1640x595x615 mm, peso 59 kg, clase de eficiencia energética en A.C.S. B, con kit de conexión hidráulica. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42dai359a | Ud | Unidad interior para sistema aire-agua multi-split, para calefacción y refrigeración, para gas R-410A y R-134a, dimensiones 705x600x695 mm, peso 120 kg, rango de temperatura de salida de agua para calefacción desde 25 hasta 80°C, rango de temperatura de salida de agua para refrigeración desde 5 hasta 20°C, rango de temperatura de salida de agua para producción de A.C.S. desde 45 hasta 75°C. (material) | 1.000 | 55075.64 | 55075.64 |
| mt42dai367aa | Ud | Interacumulador de A.C.S. de 300 l, compatible con sistema de captación solar térmica con drenaje automático Drain Back, de polipropileno, de dimensiones 1640x595x615 mm, peso 59 kg, clase de eficiencia energética en A.C.S. B. (material) | 1.000 | 19175.27 | 19175.27 |
| mt42dai368c | Ud | Kit de conexión hidráulica, para interacumulador de A.C.S. (material) | 1.000 | 2556.70 | 2556.70 |
| mt37sve010d | Ud | Válvula de esfera de latón niquelado para roscar de 1". (material) | 4.000 | 83.45 | 333.80 |
| mt37sve010e | Ud | Válvula de esfera de latón niquelado para roscar de 1 1/4". (material) | 2.000 | 129.76 | 259.52 |
| mo005 | h | Especialista instalador de climatización. (mano de obra) | 1.341 | 41.48 | 55.62 |
| mo104 | h | Ayudante 1ª instalador de climatización. (mano de obra) | 1.341 | 29.90 | 40.10 |
| % | % | Herramienta menor | 2 % | 77496.65 | 1549.93 |
|  |  | Costes directos |  |  | 79046.58 |
