# Instalaciones

- Propiedad del archivo: CYPE INGENIEROS, S.A.
- Formato: FIEBDC-3/2002
- Ámbito geográfico: Bolivia
- Costes indirectos: 3.00 %
- Gastos generales: 13.00 %
- Beneficio industrial: 6.00 %
- IVA: 13.00 %

## I Instalaciones

### IC Calefacción, climatización y A.C.S.

#### ICV Unidades centralizadas de climatización

**ICV202** Ud Unidad agua-agua bomba de calor geotérmica, para calefacción y producción de A.C.S., alimentación monofásica a 230 V, potencia calorífica nominal 5,33 kW, COP 4,21, potencia sonora 47 dBA, dimensiones 596x690x1845 mm, peso 229 kg.
Suministro e instalación de unidad agua-agua bomba de calor geotérmica, para calefacción y producción de A.C.S., alimentación monofásica a 230 V, potencia calorífica nominal 5,33 kW, COP 4,21, potencia sonora 47 dBA, dimensiones 596x690x1845 mm, peso 229 kg, para gas refrigerante R-407C, con bombas de circulación de caudal variable clase de eficiencia energética A para los circuitos primario y secundario, compresor de tipo scroll, control de equilibrado energético, pantalla de información gráfica, resistencia eléctrica seleccionable para 1,5, 3 ó 4,5 kW, intercambiadores de acero inoxidable, válvula motorizada de 3 vías, interacumulador de A.C.S. de 180 l de capacidad, sondas de temperatura, presostato, filtro, manómetros, válvula de seguridad y llaves de paso. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bci020bg | Ud | Unidad agua-agua bomba de calor geotérmica, para calefacción y producción de A.C.S., alimentación monofásica a 230 V, potencia calorífica nominal 5,33 kW, COP 4,21, potencia sonora 47 dBA, dimensiones 596x690x1845 mm, peso 229 kg, para gas refrigerante R-407C, con bombas de circulación de caudal variable clase de eficiencia energética A para los circuitos primario y secundario, compresor de tipo scroll, control de equilibrado energético, pantalla de información gráfica, resistencia eléctrica seleccionable para 1,5, 3 ó 4,5 kW, intercambiadores de acero inoxidable, válvula motorizada de 3 vías, interacumulador de A.C.S. de 180 l de capacidad, sondas de temperatura, presostato, filtro, manómetros, válvula de seguridad y llaves de paso. (material) | 1.000 | 11471.16 | 11471.16 |
| mt42www050 | Ud | Termómetro bimetálico, diámetro de esfera de 100 mm, con toma vertical, con vaina de 1/2", escala de temperatura de 0 a 120°C. (material) | 2.000 | 26.89 | 53.78 |
| mt37sve010c | Ud | Válvula de esfera de latón niquelado para roscar de 3/4". (material) | 4.000 | 6.65 | 26.60 |
| mt37sve010d | Ud | Válvula de esfera de latón niquelado para roscar de 1". (material) | 2.000 | 10.96 | 21.92 |
| mo005 | h | Especialista instalador de climatización. (mano de obra) | 7.823 | 4.33 | 33.87 |
| mo104 | h | Ayudante 1ª instalador de climatización. (mano de obra) | 7.823 | 3.08 | 24.09 |
| % | % | Herramienta menor | 2 % | 11631.42 | 232.63 |
|  |  | Costes directos |  |  | 11864.05 |

| Código | Ud | Descripción | Precio |
|---|---|---|---|
| mo008 | h | Especialista plomero. (mano de obra) | 4.33 |
| mo107 | h | Ayudante 1ª de plomero. (mano de obra) | 3.08 |
