# Colector

- Propiedad del archivo: CYPE INGENIEROS, S.A.
- Formato: FIEBDC-3/2002
- Ámbito geográfico: Bolivia
- Divisa: BOB
- Costes indirectos: 3.00 %
- Gastos generales: 13.00 %
- Beneficio industrial: 6.00 %
- IVA: 13.00 %

## I Instalaciones

### IG Gases combustibles

#### IGI Instalación interior

**IGI025** Ud Colector.
Colector de cobre, con entrada de 3/4" de diámetro y cinco derivaciones de 1/2" de diámetro, para unión roscada y manómetro de acero inoxidable. Incluso toma de tierra, elementos de montaje y demás accesorios necesarios para su correcto funcionamiento.
Incluye: Replanteo. Colocación y fijación del colector. Montaje, conexionado y comprobación de su correcto funcionamiento.
Criterio de medición de proyecto: Número de unidades previstas, según documentación gráfica de Proyecto.
Criterio de medición de obra: Se medirá el número de unidades realmente ejecutadas según especificaciones de Proyecto.

| Código | Ud | Descripción | Rendimiento | Precio | Importe |
|---|---|---|---|---|---|
| mt43acc010e | Ud | Colector de cobre, con entrada de 3/4" de diámetro y cinco derivaciones de 1/2" de diámetro, para unión roscada. (material) | 1.000 | 844.24 | 844.24 |
| mt43acc020 | Ud | Manómetro de acero inoxidable para una presión de 0 a 600 mbar, de 100 mm de diámetro, rosca de conexión de 1/2" y precisión del 0,5%. (material) | 1.000 | 866.51 | 866.51 |
| mt35ttc010a | m | Conductor de cobre desnudo, de 25 mm². (material) | 2.000 | 11.42 | 22.84 |
| mt35ttc030 | Ud | Abrazadera de latón. (material) | 1.000 | 12.30 | 12.30 |
| mt35tte010b | Ud | Electrodo para red de toma de tierra cobreado con 300 µm, fabricado en acero, de 15 mm de diámetro y 2 m de longitud. (material) | 1.000 | 158.14 | 158.14 |
| mo010 | h | Especialista instalador de gas. (mano de obra) | 0.378 | 58.30 | 22.04 |
| mo109 | h | Ayudante 1ª instalador de gas. (mano de obra) | 0.378 | 42.33 | 16.00 |
| % | % | Herramienta menor | 2 % | 1942.07 | 38.84 |
|  |  | Costes directos |  |  | 1980.91 |
