# Luminaria tipo Downlight. Instalación suspendida

- Propiedad del archivo: CYPE INGENIEROS, S.A.
- Formato: FIEBDC-3/2002
- Ámbito geográfico: Bolivia
- Divisa: BOB
- Costes indirectos: 3.00 %
- Gastos generales: 13.00 %
- Beneficio industrial: 6.00 %
- IVA: 13.00 %

## I Instalaciones

### II Iluminación

#### III Interior

**III120** Ud Luminaria tipo Downlight. Instalación suspendida.
Luminaria industrial suspendida tipo Downlight, de 415 mm de diámetro y 460 mm de altura, para lámpara de vapor de mercurio elipsoidal HME de 125 W, con cuerpo de aluminio extruido, acabado lacado, de color azul, con equipo de encendido magnético; grado de protección IP20; reflector de policarbonato. Incluso lámparas.
Incluye: Replanteo. Montaje, conexionado y comprobación de su correcto funcionamiento.
Criterio de medición de proyecto: Número de unidades previstas, según documentación gráfica de Proyecto.
Criterio de medición de obra: Se medirá el número de unidades realmente ejecutadas según especificaciones de Proyecto.

| Código | Ud | Descripción | Rendimiento | Precio | Importe |
|---|---|---|---|---|---|
| mt34lam150be | Ud | Luminaria industrial suspendida tipo Downlight, de 415 mm de diámetro y 460 mm de altura, para lámpara de vapor de mercurio elipsoidal HME de 125 W, con cuerpo de aluminio extruido, acabado lacado, de color azul, con equipo de encendido magnético; grado de protección IP20; reflector de policarbonato. (material) | 1.000 | 1668.15 | 1668.15 |
| mt34lvp010c | Ud | Lámpara de vapor de mercurio, 125 W. (material) | 1.000 | 86.14 | 86.14 |
| mo003 | h | Especialista electricista. (mano de obra) | 0.236 | 56.49 | 13.33 |
| mo102 | h | Ayudante 1ª de electricista. (mano de obra) | 0.236 | 41.02 | 9.68 |
| % | % | Herramienta menor | 2 % | 1777.30 | 35.55 |
|  |  | Costes directos |  |  | 1812.85 |
