# Aislamiento térmico bajo losa, con mortero proyectado

- Propiedad del archivo: CYPE INGENIEROS, S.A.
- Formato: FIEBDC-3/2002
- Ámbito geográfico: Bolivia
- Divisa: BOB
- Costes indirectos: 3.00 %
- Gastos generales: 13.00 %
- Beneficio industrial: 6.00 %
- IVA: 13.00 %

## N Aislamientos e impermeabilizaciones

### NA Aislamientos térmicos

#### NAD Losas

**NAD020** m² Aislamiento térmico bajo losa, con mortero proyectado.
Aislamiento térmico bajo losa, con mortero de lana de roca, aislante térmico y acústico, aplicado mecánicamente.
Incluye: Protección de los elementos del entorno que puedan verse afectados durante los trabajos de proyección del aislamiento. Aplicación del mortero termoaislante.
Criterio de medición de proyecto: Superficie medida según documentación gráfica de Proyecto.
Criterio de medición de obra: Se medirá la superficie realmente ejecutada según especificaciones de Proyecto.

| Código | Ud | Descripción | Rendimiento | Precio | Importe |
|---|---|---|---|---|---|
| mt16lri025b | kg | Mortero de lana de roca, aislante térmico y acústico, compuesto por lana de roca, cemento y aditivos, para aplicar mediante proyección mecánica. (material) | 6.300 | 21.71 | 136.77 |
| mq08mpa030 | h | Equipo y herramienta para proyección de productos aislantes. (maquinaria) | 0.238 | 112.19 | 26.70 |
| mo030 | h | Especialista aplicador de productos aislantes. (mano de obra) | 0.120 | 56.74 | 6.81 |
| mo068 | h | Ayudante 1ª aplicador de productos aislantes. (mano de obra) | 0.120 | 42.41 | 5.09 |
| % | % | Herramienta menor | 2 % | 175.37 | 3.51 |
|  |  | Costes directos |  |  | 178.88 |
