# Forrado de conductos de instalaciones en cubierta inclinada, mediante mampostería de ladrillo cerámico hueco para revestir, de 0,25 m² de sección y 1 m de altura

- Propiedad del archivo: CYPE INGENIEROS, S.A.
- Formato: FIEBDC-3/2002
- Ámbito geográfico: Bolivia
- Divisa: BOB
- Costes indirectos: 3.00 %
- Gastos generales: 13.00 %
- Beneficio industrial: 6.00 %
- IVA: 13.00 %

## Q Cubiertas

### QR Remates

#### QRF Forrados

**QRF020** Ud Forrado de conductos de instalaciones en cubierta inclinada, mediante mampostería de ladrillo cerámico hueco para revestir, de 0,25 m² de sección y 1 m de altura.
Formación de mampostería de ladrillo cerámico hueco para revestir, de 0,25 m² de sección y 1 m de altura, recibida y enfoscada exteriormente con mortero de cemento, confeccionado en obra, dosificación 1:6, para forrado de conductos de instalaciones situados en cubierta inclinada. Incluso parte proporcional de mermas y roturas, enjarjes y ejecución de encuentros y puntos singulares.
Incluye: Replanteo y trazado en la losa de los muros divisorios a realizar. Colocación y aplomado de miras de referencia. Colocación de los ladrillos, previamente humedecidos, por hiladas enteras. Repaso de juntas y limpieza. Enfoscado de la superficie.
Criterio de medición de proyecto: Número de unidades previstas, según documentación gráfica de Proyecto.
Criterio de medición de obra: Se medirá el número de unidades realmente ejecutadas según especificaciones de Proyecto.

| Código | Ud | Descripción | Rendimiento | Precio | Importe |
|---|---|---|---|---|---|
| mt04lvc010d | Ud | Ladrillo cerámico hueco triple, para revestir, 24x11,5x11,5 cm, densidad 780 kg/m³. (material) | 70.000 | 1.28 | 89.60 |
| mt08aaa010a | m³ | Agua. (material) | 0.020 | 10.72 | 0.21 |
| mt01arg005a | t | Arena de cantera, para mortero preparado en obra. (material) | 0.112 | 146.09 | 16.36 |
| mt08cem000j | kg | Cemento gris en sacos. (material) | 17.200 | 1.12 | 19.26 |
| mq06hor010 | h | Hormigonera. (maquinaria) | 0.056 | 10.32 | 0.58 |
| op00amo010 |  | Amoladora o radial. | 1.000 | 0.00 | 0.00 |
| mo020 | h | Especialista de construcción. (mano de obra) | 1.563 | 40.29 | 62.97 |
| mo077 | h | Ayudante 1ª de construcción. (mano de obra) | 1.464 | 29.95 | 43.85 |
| % | % | Herramienta menor | 2 % | 232.83 | 4.66 |
|  |  | Costes directos |  |  | 237.49 |
