# Tablero de madera de pino hidrofugada, en cubierta inclinada, fijado mecánicamente sobre entramado estructural (no incluido en este precio)

- Propiedad del archivo: CYPE INGENIEROS, S.A.
- Formato: FIEBDC-3/2002
- Ámbito geográfico: Bolivia
- Divisa: BOB
- Costes indirectos: 3.00 %
- Gastos generales: 13.00 %
- Beneficio industrial: 6.00 %
- IVA: 13.00 %

## Q Cubiertas

### QT Inclinadas

#### QTY Reparaciones y refuerzos

**QTY051** m² Tablero de madera de pino hidrofugada, en cubierta inclinada, fijado mecánicamente sobre entramado estructural (no incluido en este precio).
Formación de tablero de madera de pino hidrofugada, en cubierta inclinada, fijado mecánicamente sobre entramado estructural (no incluido en este precio). Incluso parte proporcional de replanteo, corte de las piezas y fijaciones mecánicas.
Incluye: Replanteo. Corte de las piezas. Fijación mecánica de las piezas al soporte.
Criterio de medición de proyecto: Superficie del faldón medida en verdadera magnitud, según documentación gráfica de Proyecto.
Criterio de medición de obra: Se medirá, en verdadera magnitud, la superficie realmente ejecutada según especificaciones de Proyecto.

| Código | Ud | Descripción | Rendimiento | Precio | Importe |
|---|---|---|---|---|---|
| mt13blm010d | m² | Tablero de madera de pino hidrofugada, espesor 22 mm. (material) | 1.100 | 80.07 | 88.08 |
| mt13eag021 | Ud | Tornillo autotaladrante no oxidable para fijación de tableros de madera a soporte en cubiertas inclinadas. (material) | 5.000 | 0.61 | 3.05 |
| op00cla010 |  | Clavadora neumática. | 1.000 | 0.00 | 0.00 |
| op00cep010 |  | Garlopa. | 1.000 | 0.00 | 0.00 |
| mo017 | h | Especialista carpintero. (mano de obra) | 0.725 | 38.66 | 28.03 |
| mo058 | h | Ayudante 1ª carpintero. (mano de obra) | 0.362 | 28.21 | 10.21 |
| % | % | Herramienta menor | 2 % | 129.37 | 2.59 |
|  |  | Costes directos |  |  | 131.96 |
