# Revestimiento mural con plancha de acero inoxidable

- Propiedad del archivo: CYPE INGENIEROS, S.A.
- Formato: FIEBDC-3/2002
- Ámbito geográfico: Bolivia
- Divisa: BOB
- Costes indirectos: 3.00 %
- Gastos generales: 13.00 %
- Beneficio industrial: 6.00 %
- IVA: 13.00 %

## R Revestimientos y trasdosados

### RD Decorativos

#### RDE Metálicos

**RDE010** m² Revestimiento mural con plancha de acero inoxidable.
Revestimiento decorativo de paramentos interiores con plancha, de acero inoxidable AISI 304, de 1,2 mm de espesor, acabado brillante, trabajada en taller, fijación con tornillos de acero galvanizado a una estructura metálica de perfiles de plancha de acero galvanizado, de 85 mm de anchura, anclada al paramento vertical cada 600 mm, con anclajes mecánicos con taco de nylon y tornillo de acero galvanizado, de cabeza avellanada.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil de plancha de acero galvanizado, de 85 mm de anchura. (material) | 1.660 | 8.78 | 14.57 |
| mt26aaa033a | Ud | Anclaje mecánico con taco de nylon y tornillo de acero galvanizado, de cabeza avellanada. (material) | 12.000 | 2.37 | 28.44 |
| mt29pme010v | m² | Plancha, de acero inoxidable AISI 304, de 1,2 mm de espesor, acabado brillante, trabajada en taller, para revestimiento de paramentos verticales interiores. (material) | 1.050 | 201.94 | 212.04 |
| mt29pme040a | Ud | Tornillo de acero galvanizado. (material) | 9.330 | 0.19 | 1.77 |
| mo018 | h | Especialista cerrajero. (mano de obra) | 0.361 | 49.47 | 17.86 |
| mo059 | h | Ayudante 1ª cerrajero. (mano de obra) | 0.361 | 36.56 | 13.20 |
| % | % | Herramienta menor | 2 % | 287.88 | 5.76 |
|  |  | Costes directos |  |  | 293.64 |
