# Piso industrial, sistema MasterTop 1700 Polykit "Master Builders Solutions"

- Propiedad del archivo: CYPE INGENIEROS, S.A.
- Formato: FIEBDC-3/2002
- Ámbito geográfico: Bolivia
- Divisa: BOB
- Costes indirectos: 3.00 %
- Gastos generales: 13.00 %
- Beneficio industrial: 6.00 %
- IVA: 13.00 %

## R Revestimientos y trasdosados

### RS Pisos

#### RSI Sistemas de pisos industriales y decorativos

**RSI020** m² Piso industrial, sistema MasterTop 1700 Polykit "Master Builders Solutions".
Piso industrial, realizado con el sistema sistema MasterTop 1700 Polykit "Master Builders Solutions", constituido por solera de hormigón armado de 20 cm de espesor, realizada con hormigón HA-25/B/20/XC2 premezclado en planta, y vaciado desde camión, extendido y vibrado mecánico mediante extendedora, y malla elaborada "in situ" 20x20 ø 6,3-6,3 de acero AH 500, separación 20x20 cm y 6,3 mm de diámetro como armadura de reparto, colocada sobre separadores homologados; capa de rodadura de 0,5 a 1,0 de espesor, con recubrimiento de resina epoxi, MasterTop 1710 Polykit "Master Builders Solutions", y capa de acabado, de resina epoxi de color blanco RAL 1013.
Incluye: Preparación de la superficie de apoyo del hormigón. Replanteo de las juntas de construcción y de dilatación. Tendido de niveles mediante toques, maestras de hormigón o reglas. Riego de la superficie base. Colocación de la malla con separadores homologados. Vaciado, extendido y vibrado del hormigón. Resolución de encuentros y puntos singulares. Aplicación con rodillo de la primera capa de resina. Aplicación con rodillo de la segunda capa de resina. Limpieza final del piso.
Criterio de medición de proyecto: Superficie medida en proyección horizontal, según documentación gráfica de Proyecto.
Criterio de medición de obra: Se medirá, en proyección horizontal, la superficie realmente ejecutada según especificaciones de Proyecto.
Criterio de valoración económica: El precio no incluye la base de la solera ni la ejecución y el sellado de las juntas.

| Código | Ud | Descripción | Rendimiento | Precio | Importe |
|---|---|---|---|---|---|
| mt10haf010ctLe | m³ | Hormigón HA-25/B/20/XC2, premezclado en planta. (material) | 0.210 | 730.42 | 153.39 |
| mt07ame131c | m² | Malla elaborada "in situ" 20x20 ø 6,3-6,3 de acero CA-50 (fy=500 MPa), equivalente a AH 500 según CBH 87, separación 20x20 cm y 6,3 mm de diámetro. (material) | 1.200 | 20.75 | 24.90 |
| mt07aco020j | Ud | Separador homologado para pisos continuos. (material) | 2.000 | 0.38 | 0.76 |
| mt09bnc060b | kg | Resina epoxi incolora, MasterTop 1700 A7 "Master Builders Solutions", para sistemas de pavimentos. (material) | 0.209 | 107.05 | 22.37 |
| mt09bnc061b | kg | Endurecedor y catalizador, MasterTop 1700 B7 "Master Builders Solutions", para resina epoxi de aplicación en sistemas de pavimentos. (material) | 0.327 | 177.19 | 57.94 |
| mt09bnc062a | kg | Pigmento en pasta MasterTop X1 "Master Builders Solutions", para mezclar con el endurecedor de resina epoxi, de aplicación en sistemas de pavimentos. (material) | 0.055 | 316.03 | 17.38 |
| mt15bas130b | kg | Agregado de cuarzo natural, MasterTop F1 WE "Master Builders Solutions", de granulometría comprendida entre 0,1 y 0,4 mm, para utilizar como carga mineral en combinación con resinas epoxi o poliuretano. (material) | 0.182 | 13.25 | 2.41 |
| mq06ext010 | h | Extendedora para pisos de hormigón. (maquinaria) | 0.009 | 489.31 | 4.40 |
| au00auh020 |  | Canaleta para vaciado del hormigón. | 1.000 | 0.00 | 0.00 |
| mo121 | h | Oficial 1ª aplicador de pisos industriales. (mano de obra) | 0.340 | 44.53 | 15.14 |
| mo122 | h | Ayudante aplicador de pisos industriales. (mano de obra) | 0.498 | 33.24 | 16.55 |
| % | % | Herramienta menor | 2 % | 315.24 | 6.30 |
|  |  | Costes directos |  |  | 321.54 |
