# Espejo de lámina de color de 5 mm de espesor, fijado mecánicamente al paramento

- Propiedad del archivo: CYPE INGENIEROS, S.A.
- Formato: FIEBDC-3/2002
- Ámbito geográfico: Bolivia
- Costes indirectos: 3.00 %
- Gastos generales: 13.00 %
- Beneficio industrial: 6.00 %
- IVA: 13.00 %

## R Revestimientos y trasdosados

### RV Vidrios

#### RVE Planos: espejos

**RVE010** m² Espejo de lámina de color de 5 mm de espesor, fijado mecánicamente al paramento.
Provisión y colocación de espejo de lámina de color de 5 mm de espesor, con pintura de protección, color plata, por su cara posterior, fijado mecánicamente al paramento. Incluso canteado perimetral, taladros, tornillos y grapas de sujeción.
Incluye: Limpieza y preparación del soporte. Replanteo de los puntos de fijación. Colocación de las fijaciones en el paramento. Colocación del espejo. Limpieza final.
Criterio de medición de proyecto: Superficie medida según documentación gráfica de Proyecto.
Criterio de medición de obra: Se medirá la superficie realmente ejecutada según especificaciones de Proyecto.

| Código | Ud | Descripción | Rendimiento | Precio | Importe |
|---|---|---|---|---|---|
| mt21vsj020d | m² | Espejo color bronce, 5 mm. (material) | 1.005 | 66.78 | 67.11 |
| mt21vva030 | m | Canteado de espejo. (material) | 4.000 | 2.56 | 10.24 |
| mt21vva032 | Ud | Taladro para espejo, D<10 mm, tornillo y grapa de sujeción. (material) | 4.000 | 0.82 | 3.28 |
| mo055 | h | Especialista vidriero. (mano de obra) | 0.824 | 4.52 | 3.72 |
| % | % | Herramienta menor | 2 % | 84.35 | 1.69 |
|  |  | Costes directos |  |  | 86.04 |
