# Grifería temporizada, instalación empotrada formada por fluxor para inodoro, de latón cromado y elementos de conexión y una llave de paso

- Propiedad del archivo: CYPE INGENIEROS, S.A.
- Formato: FIEBDC-3/2002
- Ámbito geográfico: Bolivia
- Divisa: BOB
- Costes indirectos: 3.00 %
- Gastos generales: 13.00 %
- Beneficio industrial: 6.00 %
- IVA: 13.00 %

## S Señalización y equipamiento

### SG Griferías

#### SGI Para inodoros

**SGI010** Ud Grifería temporizada, instalación empotrada formada por fluxor para inodoro, de latón cromado y elementos de conexión y una llave de paso.
Grifería temporizada, instalación empotrada formada por fluxor para inodoro, de latón cromado, caudal de 1,2 l/s, para colocación empotrada. Incluso elementos de conexión y una llave de paso. Totalmente instalada, conexionada, probada y en funcionamiento.
Incluye: Replanteo. Colocación del fluxor. Conexionado.
Criterio de medición de proyecto: Número de unidades previstas, según documentación gráfica de Proyecto.
Criterio de medición de obra: Se medirá el número de unidades realmente colocadas según especificaciones de Proyecto.

| Código | Ud | Descripción | Rendimiento | Precio | Importe |
|---|---|---|---|---|---|
| mt31gmp410aa | Ud | Fluxor para inodoro, de latón cromado, caudal de 1,2 l/s, para colocación empotrada; incluso elementos de conexión y una llave de paso. (material) | 1.000 | 1831.61 | 1831.61 |
| mt37www010 | Ud | Material auxiliar para instalaciones de plomería. (material) | 1.000 | 11.91 | 11.91 |
| mo008 | h | Especialista plomero. (mano de obra) | 0.639 | 41.48 | 26.51 |
| % | % | Herramienta menor | 2 % | 1870.03 | 37.40 |
|  |  | Costes directos |  |  | 1907.43 |
