# Grifería temporizada antivandálica, instalación empotrada formada por fluxor para inodoro, antivandálico, de latón y elementos de conexión y una llave de paso

- Propiedad del archivo: CYPE INGENIEROS, S.A.
- Formato: FIEBDC-3/2002
- Ámbito geográfico: Bolivia
- Divisa: BOB
- Costes indirectos: 3.00 %
- Gastos generales: 13.00 %
- Beneficio industrial: 6.00 %
- IVA: 13.00 %

## S Señalización y equipamiento

### SG Griferías

#### SGI Para inodoros

**SGI010** Ud Grifería temporizada antivandálica, instalación empotrada formada por fluxor para inodoro, antivandálico, de latón y elementos de conexión y una llave de paso.
Grifería temporizada antivandálica, instalación empotrada formada por fluxor para inodoro, antivandálico, de latón, con tiempo de flujo de 7 segundos, caudal de 1,2 l/s, conexión macho para la entrada de agua de 3/4". Incluso elementos de conexión y una llave de paso. Totalmente instalada, conexionada, probada y en funcionamiento.
Incluye: Replanteo. Colocación del fluxor. Conexionado.
Criterio de medición de proyecto: Número de unidades previstas, según documentación gráfica de Proyecto.
Criterio de medición de obra: Se medirá el número de unidades realmente colocadas según especificaciones de Proyecto.

| Código | Ud | Descripción | Rendimiento | Precio | Importe |
|---|---|---|---|---|---|
| mt31gmp420b | Ud | Fluxor para inodoro, antivandálico, de latón, con tiempo de flujo de 7 segundos, caudal de 1,2 l/s, conexión macho para la entrada de agua de 3/4"; incluso elementos de conexión y una llave de paso. (material) | 1.000 | 734.17 | 734.17 |
| mt31gmp500a | Ud | Tubo de descarga de 520x200 mm y 28 mm de diámetro. (material) | 1.000 | 256.29 | 256.29 |
| mt37www010 | Ud | Material auxiliar para instalaciones de plomería. (material) | 1.000 | 11.91 | 11.91 |
| mo008 | h | Especialista plomero. (mano de obra) | 0.639 | 41.48 | 26.51 |
| % | % | Herramienta menor | 2 % | 1028.88 | 20.58 |
|  |  | Costes directos |  |  | 1049.46 |
