# Reja de fundición, para protección de alcorque

- Propiedad del archivo: CYPE INGENIEROS, S.A.
- Formato: FIEBDC-3/2002
- Ámbito geográfico: Bolivia
- Divisa: BOB
- Costes indirectos: 3.00 %
- Gastos generales: 13.00 %
- Beneficio industrial: 6.00 %
- IVA: 13.00 %

## U Urbanización interior de la parcela

### UM Mobiliario urbano

#### UMA Protecciones de alcorques

**UMA020** Ud Reja de fundición, para protección de alcorque.
Provisión y montaje de reja de fundición, de 120x120 mm, para protección de alcorque, compuesta por un cuerpo de tres piezas: dos de ellas forman el cuadrado exterior y conforman un círculo interior de 100 cm de diámetro, que acoge a una tercera pieza con un círculo excéntrico de 63 cm de diámetro; apoyado por gravedad sobre un marco perimetral de acero galvanizado, fijada a una solera de hormigón H21, para un ambiente no severo, tamaño máximo del agregado 20 mm, consistencia plástica de 15 cm de espesor, a realizar sobre una base firme existente, no incluida en este precio. Incluso apertura de caja y excavaciones complementarias. Totalmente montado.
Incluye: Replanteo de alineaciones y niveles. Apertura de caja y excavaciones complementarias. Vaciado y extendido del hormigón. Colocación de las piezas. Asentado y nivelación.
Criterio de medición de proyecto: Número de unidades previstas, según documentación gráfica de Proyecto.
Criterio de medición de obra: Se medirá el número de unidades realmente ejecutadas según especificaciones de Proyecto.

| Código | Ud | Descripción | Rendimiento | Precio | Importe |
|---|---|---|---|---|---|
| mt10hmf120df | m³ | Hormigón simple H21, para un ambiente no severo, tamaño máximo del agregado 20 mm, consistencia plástica, con un asentamiento de 10 a 15 cm, medido con el cono de Abrams, premezclado en planta, según CBH 87. (material) | 0.210 | 804.92 | 169.03 |
| mt52mur070a | Ud | Reja de fundición, de 120x120 mm, para protección de alcorque, compuesta por un cuerpo de tres piezas: dos de ellas forman el cuadrado exterior y conforman un círculo interior de 100 cm de diámetro, que acoge a una tercera pieza con un círculo excéntrico de 63 cm de diámetro; apoyado por gravedad sobre un marco perimetral de acero galvanizado. (material) | 1.000 | 7417.87 | 7417.87 |
| au00auh040 |  | Vibrador de hormigón, eléctrico. | 1.000 | 0.00 | 0.00 |
| mo041 | h | Especialista de construcción civil. (mano de obra) | 0.572 | 56.74 | 32.46 |
| mo087 | h | Ayudante 1ª de construcción civil. (mano de obra) | 0.572 | 42.41 | 24.26 |
| % | % | Herramienta menor | 2 % | 7643.62 | 152.87 |
|  |  | Costes directos |  |  | 7796.49 |
