# Limpiafondos

- Propiedad del archivo: CYPE INGENIEROS, S.A.
- Formato: FIEBDC-3/2002
- Ámbito geográfico: Bolivia
- Divisa: BOB
- Costes indirectos: 3.00 %
- Gastos generales: 13.00 %
- Beneficio industrial: 6.00 %
- IVA: 13.00 %

## U Urbanización interior de la parcela

### UP Piscinas

#### UPE Equipamiento exterior

**UPE050** Ud Limpiafondos.
Limpiafondos manual para piscina, de aluminio, formado por: mango telescópico y manguera autoflotante para conectar a la toma de aspiración o al skimmer de la piscina.
Incluye: Montaje.
Criterio de medición de proyecto: Número de unidades previstas, según documentación gráfica de Proyecto.
Criterio de medición de obra: Se medirá el número de unidades realmente ejecutadas según especificaciones de Proyecto.

| Código | Ud | Descripción | Rendimiento | Precio | Importe |
|---|---|---|---|---|---|
| mt47pep050l | Ud | Limpiafondos manual para piscina, de aluminio, formado por: mango telescópico y manguera autoflotante para conectar a la toma de aspiración o al skimmer de la piscina. (material) | 1.000 | 1306.22 | 1306.22 |
| mo080 | h | Ayudante 1ª en montaje. (mano de obra) | 0.124 | 42.41 | 5.26 |
| % | % | Herramienta menor | 2 % | 1311.48 | 26.23 |
|  |  | Costes directos |  |  | 1337.71 |
