# Proyector de ABS, con lámpara halógena de 300 W de potencia, alimentación a 12 Vcc, con nicho de poliestireno para empotrar en la pared de la piscina, para piscina de vaso de hormigón

- Propiedad del archivo: CYPE INGENIEROS, S.A.
- Formato: FIEBDC-3/2002
- Ámbito geográfico: Bolivia
- Divisa: BOB
- Costes indirectos: 3.00 %
- Gastos generales: 13.00 %
- Beneficio industrial: 6.00 %
- IVA: 13.00 %

## U Urbanización interior de la parcela

### UP Piscinas

#### UPI Iluminación

**UPI020** Ud Proyector de ABS, con lámpara halógena de 300 W de potencia, alimentación a 12 Vcc, con nicho de poliestireno para empotrar en la pared de la piscina, para piscina de vaso de hormigón.
Proyector de ABS, con lámpara halógena de 300 W de potencia, alimentación a 12 Vcc, con nicho de poliestireno para empotrar en la pared de la piscina, para piscina de vaso de hormigón. Incluso accesorios, sujeciones y material auxiliar. Totalmente montado, conexionado y comprobado.
Incluye: Replanteo. Montaje y fijación. Conexionado.
Criterio de medición de proyecto: Número de unidades previstas, según documentación gráfica de Proyecto.
Criterio de medición de obra: Se medirá el número de unidades realmente ejecutadas según especificaciones de Proyecto.

| Código | Ud | Descripción | Rendimiento | Precio | Importe |
|---|---|---|---|---|---|
| mt47pil040q | Ud | Proyector de ABS, con lámpara halógena de 300 W de potencia, alimentación a 12 Vcc, con nicho de poliestireno para empotrar en la pared de la piscina, para piscina de vaso de hormigón. (material) | 1.000 | 999.97 | 999.97 |
| mt34www011 | Ud | Material auxiliar para instalación de aparatos de iluminación. (material) | 1.000 | 8.94 | 8.94 |
| mo003 | h | Especialista electricista. (mano de obra) | 0.506 | 41.48 | 20.99 |
| mo102 | h | Ayudante 1ª de electricista. (mano de obra) | 0.506 | 29.90 | 15.13 |
| % | % | Herramienta menor | 2 % | 1045.03 | 20.90 |
|  |  | Costes directos |  |  | 1065.93 |
